# Jardinera de madera

- Propiedad del archivo: CYPE Ingenieros S.A.
- Formato: FIEBDC-3/2016
- Programa: Generador de precios de la construcción. CYPE Ingenieros, S.A.
- Fecha: 17/05/2024
- Ámbito geográfico: Chile
- Divisa: CHL
- Costes indirectos: 3 %
- Gastos generales: 13 %
- Beneficio industrial: 6 %
- IVA: 19 %

## T Equipamiento urbano

### TM Mobiliario urbano

#### TMJ Jardineras

**TMJ030** Ud Jardinera de madera.
Jardinera modelo Plaza "SANTA & COLE", de 120x120x80 cm, con paneles de madera tropical con certificado FSC Puro tratada con aceite de dos componentes y estructura de perfiles de acero con protección antioxidante y pintura de color negro.
Incluye: Colocación de la jardinera. Eliminación y limpieza del material sobrante.
Criterio de medición de proyecto: Número de unidades previstas, según documentación gráfica de Proyecto.
Criterio de medición de obra: Se medirá el número de unidades realmente ejecutadas según especificaciones de Proyecto.

| Código | Ud | Descripción | Rendimiento | Precio | Importe |
|---|---|---|---|---|---|
| mt52jsc030m | Ud | Jardinera modelo Plaza "SANTA & COLE", de 120x120x80 cm, con paneles de madera tropical con certificado FSC Puro tratada con aceite de dos componentes y estructura de perfiles de acero con protección antioxidante y pintura de color negro, incluso fondo de malla metálica galvanizada en caliente y cubeta interior de fibra de vidrio. (material) | 1 | 1955889.57 | 1955889.570 |
| mq04cag010a | h | Camión con grúa de hasta 6 t. (maquinaria) | 0.22 | 35240.78 | 7752.972 |
| mo041 | h | Maestro 1ª construcción de obra civil. (mano de obra) | 0.25 | 8327.21 | 2081.803 |
| mo087 | h | Ayudante construcción de obra civil. (mano de obra) | 0.25 | 6224.8 | 1556.200 |
| % | % | Herramientas | 2 % | 1967280.545 | 39345.611 |
|  |  | Costes directos |  |  | 2006626.156 |

## Recursos

**mt52jsc030m** Ud Jardinera modelo Plaza "SANTA & COLE"
Datos técnicos: Coste energético 5713.799 MJ; Emisión de CO2 6.601 kg
Residuos:
- embalaje: re150101 Envases de papel y cartón. (componente de residuo); rendimiento 1.584 kg; Código LER 15 01 01; Masa del elemento 1 kg; Volumen 0.001333 m3
