# Basurero para playa, de polietileno

- Propiedad del archivo: CYPE Ingenieros S.A.
- Formato: FIEBDC-3/2016
- Programa: Generador de precios de la construcción. CYPE Ingenieros, S.A.
- Fecha: 17/05/2024
- Ámbito geográfico: Chile
- Divisa: CHL
- Costes indirectos: 3 %
- Gastos generales: 13 %
- Beneficio industrial: 6 %
- IVA: 19 %

## T Equipamiento urbano

### TY Equipamiento para playas

#### TYP Basureros

**TYP010** Ud Basurero para playa, de polietileno.
Basurero para playa modelo Bina "SANTA & COLE", de 122 cm de altura, con cuerpo troncocónico y tapa redonda con agujero central, de polietileno de color amarillo, empotrada. Incluso replanteo, y eliminación y limpieza del material sobrante Incluye: Replanteo. Colocación del basurero. Eliminación y limpieza del material sobrante.
Criterio de medición de proyecto: Número de unidades previstas, según documentación gráfica de Proyecto.
Criterio de medición de obra: Se medirá el número de unidades realmente ejecutadas según especificaciones de Proyecto.

| Código | Ud | Descripción | Rendimiento | Precio | Importe |
|---|---|---|---|---|---|
| mt52psc060l | Ud | Basurero para playa modelo Bina "SANTA & COLE", para empotrar, de 122 cm de altura y 165 litros de capacidad, con cuerpo troncocónico y tapa redonda con agujero central, de polietileno de color amarillo. (material) | 1 | 172578.49 | 172578.490 |
| mo041 | h | Maestro 1ª construcción de obra civil. (mano de obra) | 0.2 | 8327.21 | 1665.442 |
| mo087 | h | Ayudante construcción de obra civil. (mano de obra) | 0.2 | 6224.8 | 1244.960 |
| % | % | Herramientas | 2 % | 175488.892 | 3509.778 |
|  |  | Costes directos |  |  | 178998.670 |

## Recursos

**mt52psc060l** Ud Basurero para playa modelo Bina "SANTA & COLE"
Datos técnicos: Coste energético 1233.406 MJ; Emisión de CO2 43.813 kg
Residuos:
- embalaje: re150101 Envases de papel y cartón. (componente de residuo); rendimiento 0.086 kg; Código LER 15 01 01; Masa del elemento 1 kg; Volumen 0.001333 m3
