# Grupo hidráulico solar

- Propiedad del archivo: CYPE INGENIEROS, S.A.
- Formato: FIEBDC-3/2002
- Ámbito geográfico: Chile
- Divisa: CHL
- Costes indirectos: 3.00 %
- Gastos generales: 13.00 %
- Beneficio industrial: 6.00 %
- IVA: 19.00 %

## I Instalaciones

### IC Calefacción, refrigeración, climatización y A.C.S.

#### ICS Sistemas de conducción de agua

**ICS051** Ud Grupo hidráulico solar.
Grupo hidráulico solar, con depósito para drenaje automático de 8 l de capacidad, bomba de circulación electrónica Wilo Yonos Para ST 15/13 de 2 a 12 l/min, válvula de seguridad tarada a 3 bar, válvulas de llenado y vaciado y carcasa de polipropileno expandido para aislamiento térmico.
Incluye: Replanteo. Colocación. Conexionado. Comprobación de su correcto funcionamiento.
Criterio de medición de proyecto: Número de unidades previstas, según documentación gráfica de Proyecto.
Criterio de medición de obra: Se medirá el número de unidades realmente ejecutadas según especificaciones de Proyecto.

| Código | Ud | Descripción | Rendimiento | Precio | Importe |
|---|---|---|---|---|---|
| mt38cso050a | Ud | Grupo hidráulico solar, con depósito para drenaje automático de 8 l de capacidad, bomba de circulación electrónica Wilo Yonos Para ST 15/13 de 2 a 12 l/min, válvula de seguridad tarada a 3 bar, válvulas de llenado y vaciado y carcasa de polipropileno expandido para aislamiento térmico. (material) | 1.000 | 1077737.74 | 1077737.74 |
| mo004 | h | Maestro 1ª calefactor. (mano de obra) | 0.369 | 8556.75 | 3157.44 |
| mo103 | h | Ayudante calefactor. (mano de obra) | 0.369 | 6212.96 | 2292.58 |
| % | % | Herramientas | 2 % | 1083187.76 | 21663.76 |
|  |  | Costes directos |  |  | 1104851.52 |
