# Acumulador para A.C.S

- Propiedad del archivo: CYPE INGENIEROS, S.A.
- Formato: FIEBDC-3/2002
- Ámbito geográfico: Chile
- Divisa: CHL
- Costes indirectos: 3.00 %
- Gastos generales: 13.00 %
- Beneficio industrial: 6.00 %
- IVA: 19.00 %

## I Instalaciones

### IC Calefacción, refrigeración, climatización y A.C.S.

#### ICS Sistemas de conducción de agua

**ICS060** Ud Acumulador para A.C.S.
Acumulador para A.C.S., de acero inoxidable, de suelo, 277 l, altura 1730 mm, diámetro 770 mm, formado por depósito interior de acero inoxidable AISI 316, depósito exterior de acero al carbono, aislamiento térmico de espuma rígida de poliuretano inyectado en molde, libre de CFC, protección contra corrosión mediante ánodo de magnesio y termómetro. Incluso válvulas de corte, elementos de montaje y accesorios necesarios para su correcto funcionamiento.
Incluye: Replanteo. Colocación. Conexionado. Comprobación de su correcto funcionamiento.
Criterio de medición de proyecto: Número de unidades previstas, según documentación gráfica de Proyecto.
Criterio de medición de obra: Se medirá el número de unidades realmente ejecutadas según especificaciones de Proyecto.

| Código | Ud | Descripción | Rendimiento | Precio | Importe |
|---|---|---|---|---|---|
| mt38csj193d | Ud | Acumulador para A.C.S., de acero inoxidable, de suelo, 277 l, altura 1730 mm, diámetro 770 mm, formado por depósito interior de acero inoxidable AISI 316, depósito exterior de acero al carbono, aislamiento térmico de espuma rígida de poliuretano inyectado en molde, libre de CFC, protección contra corrosión mediante ánodo de magnesio y termómetro. (material) | 1.000 | 3453562.19 | 3453562.19 |
| mt37sve010d | Ud | Válvula de esfera de latón niquelado para roscar de 1". (material) | 2.000 | 8404.75 | 16809.50 |
| mt38www011 | Ud | Material auxiliar para instalaciones de A.C.S. (material) | 1.000 | 1640.92 | 1640.92 |
| mo004 | h | Maestro 1ª calefactor. (mano de obra) | 0.886 | 8556.75 | 7581.28 |
| mo103 | h | Ayudante calefactor. (mano de obra) | 0.886 | 6212.96 | 5504.68 |
| % | % | Herramientas | 2 % | 3485098.57 | 69701.97 |
|  |  | Costes directos |  |  | 3554800.54 |
