# Acumulador para calefacción y climatización

- Propiedad del archivo: CYPE INGENIEROS, S.A.
- Formato: FIEBDC-3/2002
- Ámbito geográfico: Chile
- Divisa: CHL
- Costes indirectos: 3.00 %
- Gastos generales: 13.00 %
- Beneficio industrial: 6.00 %
- IVA: 19.00 %

## I Instalaciones

### IC Calefacción, refrigeración, climatización y A.C.S.

#### ICS Sistemas de conducción de agua

**ICS065** Ud Acumulador para calefacción y climatización.
Desacoplador hidráulico, Genia VNR 100 M "SAUNIER DUVAL", formado por acumulador VNR 100M de acero negro, de suelo, 101 l, de 563 mm de diámetro y 934 mm de altura. Incluso válvulas de corte, elementos de montaje y accesorios necesarios para su correcto funcionamiento.
Incluye: Replanteo. Colocación. Conexionado. Comprobación de su correcto funcionamiento.
Criterio de medición de proyecto: Número de unidades previstas, según documentación gráfica de Proyecto.
Criterio de medición de obra: Se medirá el número de unidades realmente ejecutadas según especificaciones de Proyecto.

| Código | Ud | Descripción | Rendimiento | Precio | Importe |
|---|---|---|---|---|---|
| mt38css119a | Ud | Desacoplador hidráulico, Genia VNR 100 M "SAUNIER DUVAL", formado por acumulador VNR 100M de acero negro, de suelo, 101 l, de 563 mm de diámetro y 934 mm de altura. (material) | 1.000 | 1137324.48 | 1137324.48 |
| mt37sve010e | Ud | Válvula de esfera de latón niquelado para roscar de 1 1/4". (material) | 2.000 | 11604.33 | 23208.66 |
| mt38www010 | Ud | Material auxiliar para instalaciones de calefacción. (material) | 1.000 | 1901.20 | 1901.20 |
| mo004 | h | Maestro 1ª calefactor. (mano de obra) | 0.616 | 8556.75 | 5270.96 |
| mo103 | h | Ayudante calefactor. (mano de obra) | 0.616 | 6212.96 | 3827.18 |
| % | % | Herramientas | 2 % | 1171532.48 | 23430.65 |
|  |  | Costes directos |  |  | 1194963.13 |
