# Colector prefabricado de distribución de agua para uso doméstico

- Propiedad del archivo: CYPE INGENIEROS, S.A.
- Formato: FIEBDC-3/2002
- Ámbito geográfico: Chile
- Divisa: CHL
- Costes indirectos: 3.00 %
- Gastos generales: 13.00 %
- Beneficio industrial: 6.00 %
- IVA: 19.00 %

## I Instalaciones

### IC Calefacción, refrigeración, climatización y A.C.S.

#### ICS Sistemas de conducción de agua

**ICS025** Ud Colector prefabricado de distribución de agua para uso doméstico.
Colector de polibutileno (PB), "SAUNIER DUVAL", conexiones principales hembra-macho de 22 mm de diámetro, con tres derivaciones de 15 mm de diámetro, alojado en tablero eléctrico de plástico, de 315x85x315 mm.
Incluye: Replanteo. Colocación y fijación del tablero eléctrico. Montaje de las válvulas de corte. Colocación y fijación del colector. Conexión a la red de distribución. Comprobación de su correcto funcionamiento.
Criterio de medición de proyecto: Número de unidades previstas, según documentación gráfica de Proyecto.
Criterio de medición de obra: Se medirá el número de unidades realmente ejecutadas según especificaciones de Proyecto.

| Código | Ud | Descripción | Rendimiento | Precio | Importe |
|---|---|---|---|---|---|
| mt38acg150c | Ud | Tablero eléctrico de plástico, de 315x85x315 mm, con abrazaderas de 1" y puerta, para empotrar. (material) | 1.000 | 20975.41 | 20975.41 |
| mt37als010z | Ud | Colector de polibutileno (PB), "SAUNIER DUVAL", conexiones principales hembra-macho de 22 mm de diámetro, con tres derivaciones de 15 mm de diámetro, según ISO 15876-3. (material) | 2.000 | 8303.39 | 16606.78 |
| mt37sve010c | Ud | Válvula de esfera de latón niquelado para roscar de 3/4". (material) | 2.000 | 5087.99 | 10175.98 |
| mt38www012 | Ud | Material auxiliar para instalaciones de calefacción y A.C.S. (material) | 1.000 | 2588.04 | 2588.04 |
| mo004 | h | Maestro 1ª calefactor. (mano de obra) | 0.320 | 8929.75 | 2857.52 |
| mo103 | h | Ayudante calefactor. (mano de obra) | 0.320 | 6483.02 | 2074.57 |
| % | % | Herramientas | 2 % | 55278.30 | 1105.57 |
|  |  | Costes directos |  |  | 56383.87 |
