# Grupo hidráulico con resistencia eléctrica para calefacción

- Propiedad del archivo: CYPE INGENIEROS, S.A.
- Formato: FIEBDC-3/2002
- Ámbito geográfico: Chile
- Divisa: CHL
- Costes indirectos: 3.00 %
- Gastos generales: 13.00 %
- Beneficio industrial: 6.00 %
- IVA: 19.00 %

## I Instalaciones

### IC Calefacción, refrigeración, climatización y A.C.S.

#### ICS Sistemas de conducción de agua

**ICS111** Ud Grupo hidráulico con resistencia eléctrica para calefacción.
Módulo hidráulico mural, con resistencia eléctrica para calefacción, modelo Genia Heater "SAUNIER DUVAL", alimentación a 230V/50 Hz, etapas de potencia de 2, 4 y 6 kW, intensidad máxima 30 A, de 500x280x250 mm, con sonda de temperatura.
Incluye: Replanteo. Colocación de los componentes del grupo. Conexionado y comprobación de su correcto funcionamiento.
Criterio de medición de proyecto: Número de unidades previstas, según documentación gráfica de Proyecto.
Criterio de medición de obra: Se medirá el número de unidades realmente ejecutadas según especificaciones de Proyecto.

| Código | Ud | Descripción | Rendimiento | Precio | Importe |
|---|---|---|---|---|---|
| mt38ghs020b | Ud | Módulo hidráulico mural, con resistencia eléctrica para calefacción, modelo Genia Heater "SAUNIER DUVAL", alimentación a 230V/50 Hz, etapas de potencia de 2, 4 y 6 kW, intensidad máxima 30 A, de 500x280x250 mm, con sonda de temperatura. (material) | 1.000 | 1201588.19 | 1201588.19 |
| mo011 | h | Maestro 1ª montador. (mano de obra) | 0.369 | 8929.75 | 3295.08 |
| mo080 | h | Ayudante montador. (mano de obra) | 0.369 | 6494.86 | 2396.60 |
| % | % | Herramientas | 2 % | 1207279.87 | 24145.60 |
|  |  | Costes directos |  |  | 1231425.47 |
