# Acumulador para calefacción y climatización

- Propiedad del archivo: CYPE Ingenieros S.A.
- Formato: FIEBDC-3/2016
- Programa: Generador de precios de la construcción. CYPE Ingenieros, S.A.
- Fecha: 17/05/2024
- Ámbito geográfico: Chile
- Divisa: CHL
- Costes indirectos: 3 %
- Gastos generales: 13 %
- Beneficio industrial: 6 %
- IVA: 19 %

## I Instalaciones

### IC Calefacción, refrigeración, climatización y A.C.S.

#### ICS Sistemas de conducción de agua

**ICS065** Ud Acumulador para calefacción y climatización.
Acumulador de acero negro, BDLN 2000 "SAUNIER DUVAL", de suelo, 2000 l, eficiencia energética clase C, altura 2300 mm, diámetro 1360 mm, aislamiento de 50 mm de espesor con poliuretano de alta densidad, libre de CFC, termómetros, termostato, boca lateral DN 400. Incluso válvulas de corte, elementos de montaje y accesorios necesarios para su correcto funcionamiento.
Incluye: Replanteo. Colocación. Conexionado. Comprobación de su correcto funcionamiento.
Criterio de medición de proyecto: Número de unidades previstas, según documentación gráfica de Proyecto.
Criterio de medición de obra: Se medirá el número de unidades realmente ejecutadas según especificaciones de Proyecto.

| Código | Ud | Descripción | Rendimiento | Precio | Importe |
|---|---|---|---|---|---|
| mt38css109e | Ud | Acumulador de acero negro, BDLN 2000 "SAUNIER DUVAL", de suelo, 2000 l, eficiencia energética clase C, altura 2300 mm, diámetro 1360 mm, aislamiento de 50 mm de espesor con poliuretano de alta densidad, libre de CFC, termómetros, termostato, boca lateral DN 400. (material) | 1 | 5052889.39 | 5052889.390 |
| mt37sve010j | Ud | Válvula de esfera de latón niquelado para roscar de 4". (material) | 4 | 122610.17 | 490440.680 |
| mt38www010 | Ud | Material auxiliar para instalaciones de calefacción. (material) | 1 | 1901.2 | 1901.200 |
| mo004 | h | Maestro 1ª calefactor. (mano de obra) | 2.581 | 8556.75 | 22084.972 |
| mo103 | h | Ayudante calefactor. (mano de obra) | 2.581 | 6212.96 | 16035.650 |
| % | % | Herramientas | 2 % | 5583351.892 | 111667.038 |
|  |  | Costes directos |  |  | 5695018.930 |

## Recursos

**mt38css109e** Ud Acumulador de acero negro
Datos técnicos: Coste energético 13491.896 MJ; Emisión de CO2 563.485 kg
Residuos:
- embalaje: re150101 Envases de papel y cartón. (componente de residuo); rendimiento 2.56 kg; Código LER 15 01 01; Masa del elemento 1 kg; Volumen 0.001333 m3
- embalaje: re170201 Madera. (componente de residuo); rendimiento 0.653 kg; Código LER 17 02 01; Masa del elemento 1 kg; Volumen 0.000909 m3

**mt37sve010j** Ud Válvula de esfera de latón niquelado para roscar de 4"
Datos técnicos: Coste energético 5130.484 MJ; Emisión de CO2 344.629 kg
Residuos:
- embalaje: re150101 Envases de papel y cartón; rendimiento 0.081 kg
