# Acumulador para calefacción y climatización

- Propiedad del archivo: CYPE Ingenieros S.A.
- Formato: FIEBDC-3/2016
- Programa: Generador de precios de la construcción. CYPE Ingenieros, S.A.
- Fecha: 17/05/2024
- Ámbito geográfico: Chile
- Divisa: CHL
- Costes indirectos: 3 %
- Gastos generales: 13 %
- Beneficio industrial: 6 %
- IVA: 19 %

## I Instalaciones

### IC Calefacción, refrigeración, climatización y A.C.S.

#### ICS Sistemas de conducción de agua

**ICS065** Ud Acumulador para calefacción y climatización.
Acumulador de inercia, de acero negro, 50 l, altura 500 mm, diámetro 320 mm, aislamiento de 50 mm de espesor con poliuretano de alta densidad, con termómetros. Incluso válvulas de corte, elementos de montaje y accesorios necesarios para su correcto funcionamiento.
Incluye: Replanteo. Colocación. Conexionado. Comprobación de su correcto funcionamiento.
Criterio de medición de proyecto: Número de unidades previstas, según documentación gráfica de Proyecto.
Criterio de medición de obra: Se medirá el número de unidades realmente ejecutadas según especificaciones de Proyecto.

| Código | Ud | Descripción | Rendimiento | Precio | Importe |
|---|---|---|---|---|---|
| mt38aci010d | Ud | Acumulador de inercia, de acero negro, 50 l, altura 500 mm, diámetro 320 mm, aislamiento de 50 mm de espesor con poliuretano de alta densidad, con termómetros. (material) | 1 | 407399.82 | 407399.820 |
| mt37sve010d | Ud | Válvula de esfera de latón niquelado para roscar de 1". (material) | 4 | 8404.75 | 33619.000 |
| mt38www010 | Ud | Material auxiliar para instalaciones de calefacción. (material) | 1 | 1901.2 | 1901.200 |
| mo004 | h | Maestro 1ª calefactor. (mano de obra) | 0.307 | 8556.75 | 2626.922 |
| mo103 | h | Ayudante calefactor. (mano de obra) | 0.307 | 6212.96 | 1907.379 |
| % | % | Herramientas | 2 % | 447454.321 | 8949.086 |
|  |  | Costes directos |  |  | 456403.407 |

## Recursos

**mt38aci010d** Ud Acumulador de inercia
Datos técnicos: Coste energético 685.820 MJ; Emisión de CO2 26.004 kg
Residuos:
- embalaje: re150101 Envases de papel y cartón. (componente de residuo); rendimiento 2.175 kg; Código LER 15 01 01; Masa del elemento 1 kg; Volumen 0.001333 m3
- embalaje: re170201 Madera. (componente de residuo); rendimiento 0.606 kg; Código LER 17 02 01; Masa del elemento 1 kg; Volumen 0.000909 m3

**mt37sve010d** Ud Válvula de esfera de latón niquelado para roscar de 1"
Datos técnicos: Coste energético 843.399 MJ; Emisión de CO2 56.701 kg
Residuos:
- embalaje: re150101 Envases de papel y cartón; rendimiento 0.072 kg
