# Sistema multifunción "SCHLÜTER-SYSTEMS" bajo piso cerámico o de piedra natural

- Propiedad del archivo: CYPE INGENIEROS, S.A.
- Formato: FIEBDC-3/2002
- Ámbito geográfico: Chile
- Divisa: CHL
- Costes indirectos: 3.00 %
- Gastos generales: 13.00 %
- Beneficio industrial: 6.00 %
- IVA: 19.00 %

## N Aislamientos e imprimaciones

### NM Sistemas multifunción

#### NMN Suelos

**NMN020** m˛ Sistema multifunción "SCHLÜTER-SYSTEMS" bajo piso cerámico o de piedra natural.
Sistema multifunción "SCHLÜTER-SYSTEMS" bajo piso cerámico o de piedra natural, formado por lámina impermeabilizante, desolidarizante y difusora de vapor de agua de polietileno con estructura cuadriculada, de 3 mm de espesor, Schlüter-DITRA 30M "SCHLÜTER-SYSTEMS", revestida de geotextil no tejido en una de sus caras, fijada al soporte con adhesivo cementoso de fraguado normal, C1, color gris, extendido con llana dentada. Incluso adhesivo bicomponente Schlüter-KERDI-COLL-L y banda de refuerzo Schlüter-KERDI-KEBA 100/85 para el sellado de juntas y banda de sellado, Schlüter-KERDI-KEBA 100/125, para el sellado de encuentros perimetrales.
Criterio de valoración económica: El precio no incluye el soporte ni el revestimiento.
Incluye: Corte y preparación de la lámina nodular. Extendido del adhesivo cementoso sobre la superficie soporte. Colocación de la lámina nodular. Sellado de juntas. Sellado de encuentros.
Criterio de medición de proyecto: Superficie medida según documentación gráfica de Proyecto.
Criterio de medición de obra: Se medirá la superficie realmente ejecutada según especificaciones de Proyecto.

| Código | Ud | Descripción | Rendimiento | Precio | Importe |
|---|---|---|---|---|---|
| mt09mcr021g | kg | Adhesivo cementoso de fraguado normal, C1, color gris. (material) | 2.000 | 210.42 | 420.84 |
| mt15res300d | m˛ | Lámina impermeabilizante, desolidarizante y difusora de vapor de agua de polietileno con estructura cuadriculada, de 3 mm de espesor, Schlüter-DITRA 30M "SCHLÜTER-SYSTEMS", revestida de geotextil no tejido en una de sus caras, suministrada en rollos de 30 m de longitud. (material) | 1.050 | 21699.46 | 22784.43 |
| mt15res060d | kg | Adhesivo bicomponente, Schlüter-KERDI-COLL-L "SCHLÜTER-SYSTEMS", a base de una dispersión acrílica sin disolventes y polvo de cemento, para el sellado de juntas. (material) | 0.270 | 13464.73 | 3635.48 |
| mt15res020na | m | Banda de sellado, Schlüter-KERDI-KEBA 100/85 "SCHLÜTER-SYSTEMS", de 85 mm de anchura y 0,1 mm de espesor, para lámina impermeabilizante flexible de polietileno, con ambas caras revestidas de geotextil no tejido, suministrada en rollos de 30 m de longitud. (material) | 0.600 | 3027.30 | 1816.38 |
| mt15res020ob | m | Banda de sellado, Schlüter-KERDI-KEBA 100/125 "SCHLÜTER-SYSTEMS", de 125 mm de anchura y 0,1 mm de espesor, para lámina impermeabilizante flexible de polietileno, con ambas caras revestidas de geotextil no tejido, suministrada en rollos de 30 m de longitud. (material) | 0.600 | 4540.96 | 2724.58 |
| mo029 | h | Maestro 1Ş aplicador de membranas impermeabilizantes. (mano de obra) | 0.114 | 8327.21 | 949.30 |
| mo067 | h | Ayudante aplicador de membranas impermeabilizantes. (mano de obra) | 0.114 | 6224.80 | 709.63 |
| % | % | Herramientas | 2 % | 33040.64 | 660.81 |
|  |  | Costes directos |  |  | 33701.45 |
