# Guardapolvos cubre cables de aluminio

- Propiedad del archivo: CYPE INGENIEROS, S.A.
- Formato: FIEBDC-3/2002
- Ámbito geográfico: Chile
- Divisa: CHL
- Costes indirectos: 3.00 %
- Gastos generales: 13.00 %
- Beneficio industrial: 6.00 %
- IVA: 19.00 %

## R Revestimientos

### RS Pisos

#### RSD Complementos para pisos

**RSD016** m Guardapolvos cubre cables de aluminio.
Guardapolvos de aluminio anodizado, acabado natural, Schlüter-DESIGNBASE-CQ 60 AE "SCHLÜTER-SYSTEMS", de 60 mm de altura, con espacio suficiente para alojamiento de cables, con perfil de separación de aluminio anodizado, acabado natural, Schlüter-DESIGNBASE-SG 125 AE. COLOCACIÓN: con clips a perfil soporte.
Incluye: Limpieza y preparación de la superficie soporte. Replanteo. Corte del perfil soporte y del guardapolvos. Colocación y fijación del perfil soporte. Corte y colocación, sobre el perfil soporte, del perfil de separación. Fijación del guardapolvos. Resolución de esquinas y encuentros. Limpieza final.
Criterio de medición de proyecto: Longitud medida según documentación gráfica de Proyecto, sin incluir huecos de puertas. No se ha incrementado la cubicación por roturas y recortes, ya que en la descomposición se ha considerado un 5% más de piezas.
Criterio de medición de obra: Se medirá la longitud realmente ejecutada según especificaciones de Proyecto.

| Código | Ud | Descripción | Rendimiento | Precio | Importe |
|---|---|---|---|---|---|
| mt18jrs736a | m | Perfil de separación de aluminio anodizado, acabado natural, Schlüter-DESIGNBASE-SG 125 AE "SCHLÜTER-SYSTEMS", de 29,5 mm de altura y 12,5 mm de anchura, suministrado en barras de 2,5 m de longitud. (material) | 1.050 | 6316.50 | 6632.33 |
| mt18jrs735aa | m | Guardapolvos de aluminio anodizado, acabado natural, Schlüter-DESIGNBASE-CQ 60 AE "SCHLÜTER-SYSTEMS", de 60 mm de altura, con espacio suficiente para alojamiento de cables, suministrado en barras de 2,5 m de longitud, incluso perfil soporte de PVC, accesorios de fijación del perfil soporte, y piezas para uniones, resolución de ángulos y terminaciones. (material) | 1.050 | 21362.99 | 22431.14 |
| mo023 | h | Maestro 1ª colocador de piso. (mano de obra) | 0.227 | 8327.21 | 1890.28 |
| % | % | Herramientas | 2 % | 30953.75 | 619.08 |
|  |  | Costes directos |  |  | 31572.83 |
