# Regulación de un circuito de calefacción por suelo radiante

- Propiedad del archivo: CYPE Ingenieros S.A.
- Formato: FIEBDC-3/2016
- Programa: Generador de precios de la construcción. CYPE Ingenieros, S.A.
- Fecha: 17/05/2024
- Ámbito geográfico: Chile
- Divisa: CHL
- Costes indirectos: 3 %
- Gastos generales: 13 %
- Beneficio industrial: 6 %
- IVA: 19 %

## I Instalaciones

### IC Calefacción, refrigeración, climatización y A.C.S.

#### ICE Emisores por agua para calefacción y refrigeración

**ICE157** Ud Regulación de un circuito de calefacción por suelo radiante.
Válvula de limitación de la temperatura de retorno para un circuito de calefacción, modelo Schlüter-BEKOTEC-THERM-BTRTB V2W "SCHLÜTER-SYSTEMS", con rueda de termostato para regulación de la temperatura entre 20°C y 40°C, purgador de aire, conexiones eurocono de 3/4", instalada en caja de 145x145x55 mm, empotrable en pared, con tapa lacada en blanco de 155x155 mm, y 2 curvatubos de plástico, con kit de 2 racores de cobre niquelado con salida roscada eurocono hembra, 14 mm x 3/4", modelo Schlüter-BEKOTEC-THERM-BTZ2 KV 14, para conexión del circuito de suelo radiante a la válvula y kit de 2 codos a 90° de cobre niquelado con salida roscada eurocono macho, 14 mm x 3/4", modelo Schlüter-BEKOTEC-THERM-BTZ2 AW 14 para conexión del tubo al circuito de alta temperatura. Totalmente montado, conexionado y probado.
Incluye: Replanteo de la unidad. Colocación y fijación de la unidad. Conexionado de la unidad a la tubería.
Criterio de medición de proyecto: Número de unidades previstas, según documentación gráfica de Proyecto.
Criterio de medición de obra: Se medirá el número de unidades realmente ejecutadas según especificaciones de Proyecto.

| Código | Ud | Descripción | Rendimiento | Precio | Importe |
|---|---|---|---|---|---|
| mt38sch140f | Ud | Válvula de limitación de la temperatura de retorno para un circuito de calefacción, modelo Schlüter-BEKOTEC-THERM-BTRTB V2W "SCHLÜTER-SYSTEMS", con rueda de termostato para regulación de la temperatura entre 20°C y 40°C, purgador de aire, conexiones eurocono de 3/4", instalada en caja de 145x145x55 mm, empotrable en pared, con tapa lacada en blanco de 155x155 mm, y 2 curvatubos de plástico. (material) | 1 | 269178.11 | 269178.110 |
| mt38sch065fg | Ud | Kit de 2 racores de cobre niquelado con salida roscada eurocono hembra, 14 mm x 3/4", modelo Schlüter-BEKOTEC-THERM-BTZ2 KV 14 "SCHLÜTER-SYSTEMS". (material) | 1 | 12233.31 | 12233.310 |
| mt38sch067k | Ud | Kit de 2 codos a 90° de cobre niquelado con salida roscada eurocono macho, 14 mm x 3/4", modelo Schlüter-BEKOTEC-THERM-BTZ2 AW 14 "SCHLÜTER-SYSTEMS". (material) | 1 | 35568.26 | 35568.260 |
| mo004 | h | Maestro 1ª calefactor. (mano de obra) | 0.227 | 8556.75 | 1942.382 |
| mo103 | h | Ayudante calefactor. (mano de obra) | 0.227 | 6212.96 | 1410.342 |
| % | % | Herramientas | 2 % | 320332.404 | 6406.648 |
|  |  | Costes directos |  |  | 326739.052 |
