# Imprimación de alféizar con láminas de poliolefinas

- Propiedad del archivo: CYPE Ingenieros S.A.
- Formato: FIEBDC-3/2016
- Programa: Generador de precios de la construcción. CYPE Ingenieros, S.A.
- Fecha: 17/05/2024
- Ámbito geográfico: Chile
- Divisa: CHL
- Costes indirectos: 3 %
- Gastos generales: 13 %
- Beneficio industrial: 6 %
- IVA: 19 %

## N Aislamientos e imprimaciones

### NI Imprimaciones

#### NIF Fachadas

**NIF030** m Imprimación de alféizar con láminas de poliolefinas.
Imprimación de alféizar con banda de sellado, Schlüter-KERDI-KEBA 100/185 "SCHLÜTER-SYSTEMS", de 185 mm de anchura y 0,1 mm de espesor, tipo monocapa, totalmente adherida al soporte con adhesivo cementoso de fraguado normal, C1, color gris, preparada para recibir directamente sobre ella el vierteaguas.
Criterio de valoración económica: El precio no incluye el vierteaguas.
Incluye: Limpieza y preparación de la superficie. Aplicación del adhesivo cementoso. Colocación de la imprimación.
Criterio de medición de proyecto: Longitud medida según documentación gráfica de Proyecto.
Criterio de medición de obra: Se medirá la longitud realmente ejecutada según especificaciones de Proyecto.

| Código | Ud | Descripción | Rendimiento | Precio | Importe |
|---|---|---|---|---|---|
| mt09mcr021g | kg | Adhesivo cementoso de fraguado normal, C1, color gris. (material) | 0.62 | 210.42 | 130.460 |
| mt15res020qd | m | Banda de sellado, Schlüter-KERDI-KEBA 100/185 "SCHLÜTER-SYSTEMS", de 185 mm de anchura y 0,1 mm de espesor, para lámina impermeabilizante flexible de polietileno, con ambas caras revestidas de geotextil no tejido, suministrada en rollos de 30 m de longitud. (material) | 1.05 | 6224.05 | 6535.253 |
| mo029 | h | Maestro 1ª aplicador de membranas impermeabilizantes. (mano de obra) | 0.148 | 8327.21 | 1232.427 |
| mo067 | h | Ayudante aplicador de membranas impermeabilizantes. (mano de obra) | 0.148 | 6224.8 | 921.270 |
| % | % | Herramientas | 2 % | 8819.410 | 176.388 |
|  |  | Costes directos |  |  | 8995.798 |

Residuos:
- colocación: mt09mcr021g Adhesivo cementoso de fraguado normal, C1, color gris; factor de residuo 0.07
- colocación: mt15res020qd; factor de residuo 0.0594706

## Recursos

**mt09mcr021g** kg Adhesivo cementoso de fraguado normal, C1, color gris
Datos técnicos: Coste energético 3.871 MJ; Emisión de CO2 0.344 kg; Código LER 17 09 04; Masa del elemento 1 kg; Volumen 0.000667 m3
Residuos:
- embalaje: re170203 Plástico. (componente de residuo); rendimiento 0.003 kg; Código LER 17 02 03; Masa del elemento 1 kg; Volumen 0.001667 m3

**mt15res020qd** m Banda de sellado
Datos técnicos: Coste energético 2.462 MJ; Emisión de CO2 0.089 kg; Código LER 17 06 04; Masa del elemento 0.017 kg; Volumen 0.000028 m3
Residuos:
- embalaje: re170203 Plástico; rendimiento 0.001 kg
