# Remate de peldaño con revestimiento cerámico o de piedra natural, mediante perfil preformado

- Propiedad del archivo: CYPE Ingenieros S.A.
- Formato: FIEBDC-3/2016
- Programa: Generador de precios de la construcción. CYPE Ingenieros, S.A.
- Fecha: 10/02/2025
- Ámbito geográfico: Chile
- Divisa: CHL
- Costes indirectos: 3 %
- Gastos generales: 13 %
- Beneficio industrial: 6 %
- IVA: 19 %

## R Revestimientos

### RE Peldaños

#### REA Remates

**REA030** m Remate de peldaño con revestimiento cerámico o de piedra natural, mediante perfil preformado.
Formación de remate de peldaño con revestimiento cerámico o de piedra natural, mediante perfil de acero inoxidable AISI 304, antideslizante, Schlüter-TREP-EK "SCHLÜTER-SYSTEMS", de 33 mm de anchura, de adherencia R-10, según DIN 51130. Incluso limpieza y preparación de la superficie soporte, replanteo y fijación del perfil con adhesivo y resolución de encuentros.
Incluye: Limpieza y preparación de la superficie soporte. Replanteo. Corte, colocación y fijación del perfil. Resolución de encuentros.
Criterio de medición de proyecto: Longitud medida según documentación gráfica de Proyecto.
Criterio de medición de obra: Se medirá la longitud realmente ejecutada según especificaciones de Proyecto.

| Código | Ud | Descripción | Rendimiento | Precio | Importe |
|---|---|---|---|---|---|
| mt18jrs221a | m | Perfil de acero inoxidable AISI 304, antideslizante, Schlüter-TREP-EK "SCHLÜTER-SYSTEMS", de 33 mm de anchura, de adherencia R-10, según DIN 51130, suministrado en barras de 2,5 m de longitud, para remate de peldaño con revestimiento cerámico o de piedra natural. (material) | 1.05 | 12366.6 | 12984.930 |
| mo023 | h | Maestro 1ª colocador de piso. (mano de obra) | 0.057 | 8689.02 | 495.274 |
| % | % | Herramientas | 2 % | 13480.204 | 269.604 |
|  |  | Costes directos |  |  | 13749.808 |

Residuos:
- colocación: mt18jrs221a; factor de residuo 0.0045

## Recursos

**mt18jrs221a** m Perfil de acero inoxidable AISI 304
Datos técnicos: Coste energético 87.443 MJ; Emisión de CO2 12.778 kg; Código LER 17 04 05; Masa del elemento 1.82 kg; Volumen 0.000867 m3
Residuos:
- embalaje: re170203 Plástico. (componente de residuo); rendimiento 0.008 kg; Código LER 17 02 03; Masa del elemento 1 kg; Volumen 0.001667 m3
