# Guardapolvos de aluminio

- Propiedad del archivo: CYPE Ingenieros S.A.
- Formato: FIEBDC-3/2016
- Programa: Generador de precios de la construcción. CYPE Ingenieros, S.A.
- Fecha: 17/05/2024
- Ámbito geográfico: Chile
- Divisa: CHL
- Costes indirectos: 3 %
- Gastos generales: 13 %
- Beneficio industrial: 6 %
- IVA: 19 %

## R Revestimientos

### RS Pisos

#### RSD Complementos para pisos

**RSD015** m Guardapolvos de aluminio.
Guardapolvos de aluminio lacado, Schlüter-DESIGNBASE-SL 80 MBW "SCHLÜTER-SYSTEMS", color blanco RAL 9003 acabado brillante texturizado, de 80 mm de altura y 11,5 mm de anchura en la base. COLOCACIÓN: con adhesivo.
Incluye: Limpieza y preparación de la superficie soporte. Replanteo. Corte del guardapolvos. Colocación y fijación del guardapolvos. Resolución de esquinas y encuentros. Limpieza final.
Criterio de medición de proyecto: Longitud medida según documentación gráfica de Proyecto, sin incluir huecos de puertas. No se ha incrementado la cubicación por roturas y recortes, ya que en la descomposición se ha considerado un 5% más de piezas.
Criterio de medición de obra: Se medirá la longitud realmente ejecutada según especificaciones de Proyecto.

| Código | Ud | Descripción | Rendimiento | Precio | Importe |
|---|---|---|---|---|---|
| mt15res070a | Ud | Cartucho de masilla adhesiva elástica monocomponente, Schlüter-KERDI-FIX "SCHLÜTER-SYSTEMS", a base de polímeros híbridos neutros (MS), de 290 ml, color gris o blanco y acabado brillante. (material) | 0.11 | 26940.76 | 2963.484 |
| mt18jrs730lf | m | Guardapolvos de aluminio lacado, Schlüter-DESIGNBASE-SL 80 MBW "SCHLÜTER-SYSTEMS", color blanco RAL 9003 acabado brillante texturizado, de 80 mm de altura y 11,5 mm de anchura en la base, suministrado en barras de 2,5 m de longitud, incluso piezas para uniones, resolución de ángulos y terminaciones. (material) | 1.05 | 16363.59 | 17181.770 |
| mo023 | h | Maestro 1ª colocador de piso. (mano de obra) | 0.136 | 8327.21 | 1132.501 |
| % | % | Herramientas | 2 % | 21277.755 | 425.555 |
|  |  | Costes directos |  |  | 21703.310 |

Residuos:
- colocación: mt15res070a; factor de residuo 0.03
- colocación: mt18jrs730lf; factor de residuo 0.024

## Recursos

**mt15res070a** Ud Cartucho de masilla adhesiva elástica monocomponente
Datos técnicos: Coste energético 71.281 MJ; Emisión de CO2 3.482 kg; Código LER 17 09 04; Masa del elemento 0.36 kg; Volumen 0.00024 m3
Residuos:
- embalaje: re170203 Plástico. (componente de residuo); rendimiento 0.2 kg; Código LER 17 02 03; Masa del elemento 1 kg; Volumen 0.001667 m3

**mt18jrs730lf** m Guardapolvos de aluminio lacado
Datos técnicos: Coste energético 272.583 MJ; Emisión de CO2 19.482 kg; Código LER 17 04 02; Masa del elemento 2.48 kg; Volumen 0.001653 m3
Residuos:
- embalaje: re170203 Plástico; rendimiento 0.008 kg
