# Remate de peldaño con revestimiento de caucho, de linóleo o vinílico, mediante perfil preformado

- Propiedad del archivo: CYPE INGENIEROS, S.A.
- Formato: FIEBDC-3/2002
- Ámbito geográfico: Chile
- Divisa: CHL
- Costes indirectos: 3.00 %
- Gastos generales: 13.00 %
- Beneficio industrial: 6.00 %
- IVA: 19.00 %

## R Revestimientos

### RE Peldaños

#### REA Remates

**REA040** m Remate de peldaño con revestimiento de caucho, de linóleo o vinílico, mediante perfil preformado.
Remate de peldaño con revestimiento de caucho, de linóleo o vinílico, mediante perfil de aluminio anodizado, imitación metal cromado, acabado cepillado, antideslizante, Schlüter-VINPRO-STEP 30 ACGB "SCHLÜTER-SYSTEMS", de 3 mm de altura, con perforaciones para su fijación, fijado mecánicamente.
Incluye: Limpieza y preparación de la superficie soporte. Replanteo. Corte, colocación y fijación del perfil.
Criterio de medición de proyecto: Longitud medida según documentación gráfica de Proyecto.
Criterio de medición de obra: Se medirá la longitud realmente ejecutada según especificaciones de Proyecto.

| Código | Ud | Descripción | Rendimiento | Precio | Importe |
|---|---|---|---|---|---|
| mt18jrs770dao1 | m | Perfil de aluminio anodizado, imitación metal cromado, acabado cepillado, antideslizante, Schlüter-VINPRO-STEP 30 ACGB "SCHLÜTER-SYSTEMS", de 3 mm de altura, con perforaciones para su fijación, suministrado en barras de 2,5 m de longitud, para remate de peldaño con revestimiento de caucho, de linóleo y vinílicos, con elementos de fijación. (material) | 1.050 | 7219.65 | 7580.63 |
| mo023 | h | Maestro 1ª colocador de piso. (mano de obra) | 0.066 | 8689.02 | 573.48 |
| % | % | Herramientas | 2 % | 8154.11 | 163.08 |
|  |  | Costes directos |  |  | 8317.19 |
