# Encepado de grupo de micropilotes

- Propiedad del archivo: CYPE INGENIEROS, S.A.
- Formato: FIEBDC-3/2002
- Ámbito geográfico: Chile
- Divisa: CHL
- Costes indirectos: 3.00 %
- Gastos generales: 13.00 %
- Beneficio industrial: 6.00 %
- IVA: 19.00 %

## C Fundaciones

### CE Encepados

#### CEM De micropilotes

**CEM010** m³ Encepado de grupo de micropilotes.
Encepado de hormigón armado, agrupando cabezas de micropilotes descabezados, realizado con hormigón H20 (20) 20/6, no expuesto a ciclos hielo-deshielo, exposición a sulfatos despreciable, sin requerimiento de permeabilidad, no expuesto a ambientes salinos, docilidad blanda, preparado en obra, con cemento grado normal, y vaciado con medios manuales, y acero A63-42H, con una cuantía aproximada de 80 kg/m³, correspondiente al conjunto de armaduras propias, de espera de los elementos de atado y centrado de cargas a que haya lugar, y de espera del pilar al que sirve de base para transmitir las cargas al micropilotaje. Incluso alambre de atar y separadores.
Criterio de valoración económica: El precio incluye el corte, doblado y armado del acero en el lugar definitivo de su colocación en obra, pero no incluye el moldaje.
Incluye: Replanteo del conjunto del encepado. Colocación de separadores y fijación de las armaduras. Preparación del hormigón. Vaciado y compactación del hormigón. Coronación y enrase de cimientos. Curado del hormigón. Limpieza final de la base del pilar.
Criterio de medición de proyecto: Volumen medido sobre las secciones teóricas de la excavación, según documentación gráfica de Proyecto.
Criterio de medición de obra: Se medirá el volumen teórico ejecutado según especificaciones de Proyecto, sin incluir los incrementos por excesos de excavación no autorizados.

| Código | Ud | Descripción | Rendimiento | Precio | Importe |
|---|---|---|---|---|---|
| mt07aco020a | Ud | Separador homologado para fundaciones. (material) | 8.000 | 102.74 | 821.92 |
| mt07aco100a | kg | Acero en barras con resaltes, A63-42H, de varios diámetros, según NCh204.Of77. (material) | 81.600 | 685.64 | 55948.22 |
| mt08var050 | kg | Alambre galvanizado para atar, de 1,30 mm de diámetro. (material) | 0.560 | 924.20 | 517.55 |
| mt08aaa010a | m³ | Agua. (material) | 0.179 | 924.20 | 165.43 |
| mt01arg000e | m³ | Arena cribada. (material) | 0.476 | 10855.37 | 5167.16 |
| mt01arg001em | m³ | Árido grueso homogeneizado, de tamaño máximo 20 mm. (material) | 0.820 | 17750.00 | 14555.00 |
| mt08cem000e | kg | Cemento gris en sacos. (material) | 304.500 | 100.67 | 30654.02 |
| mq06hor010 | h | Concretera eléctrica con una capacidad de amasado de 160 l. (maquinaria) | 0.630 | 2262.69 | 1425.49 |
| op00ciz020 |  | Cizalla para acero en barras con resaltes. | 1.000 | 0.00 | 0.00 |
| op00ata010 |  | Atadora de armadura. | 1.000 | 0.00 | 0.00 |
| au00auh040 |  | Vibrador de hormigón, eléctrico. | 1.000 | 0.00 | 0.00 |
| mo043 | h | Maestro 1ª enfierrador. (mano de obra) | 1.091 | 9042.60 | 9865.48 |
| mo090 | h | Ayudante enfierrador. (mano de obra) | 1.273 | 6755.37 | 8599.59 |
| mo113 | h | Jornal construcción. (mano de obra) | 1.194 | 6257.69 | 7471.68 |
| mo112 | h | Jornal especializado de construcción. (mano de obra) | 1.250 | 6361.55 | 7951.94 |
| mo045 | h | Maestro 1ª concretero. (mano de obra) | 0.136 | 9042.60 | 1229.79 |
| mo092 | h | Ayudante concretero. (mano de obra) | 0.546 | 6755.37 | 3688.43 |
| % | % | Herramientas | 2 % | 148061.70 | 2961.23 |
|  |  | Costes directos |  |  | 151022.93 |
