# Losa continua con armadura cruzada

- Propiedad del archivo: CYPE INGENIEROS, S.A.
- Formato: FIEBDC-3/2002
- Ámbito geográfico: Chile
- Divisa: CHL
- Costes indirectos: 3.00 %
- Gastos generales: 13.00 %
- Beneficio industrial: 6.00 %
- IVA: 19.00 %

## E Estructuras

### EH Hormigón armado

#### EHL Losas continuas

**EHL010** m² Losa continua con armadura cruzada.
Losa continua de hormigón armado con armadura cruzada, horizontal, con altura libre de planta de hasta 3 m, canto 24 cm, realizada con hormigón H20 (20) 20/6, no expuesto a ciclos hielo-deshielo, exposición a sulfatos despreciable, sin requerimiento de permeabilidad, no expuesto a ambientes salinos, docilidad blanda, preparado en obra, con cemento grado normal, y vaciado con medios manuales, y acero A63-42H, con una cuantía aproximada de 21 kg/m²; instalación y retiro de sistema de moldaje continuo, con acabado para revestir, formado por: superficie del moldaje de tableros de madera tratada, reforzados con varillas y perfiles, amortizables en 25 usos; estructura soporte horizontal de sopandas metálicas y accesorios de montaje, amortizables en 150 usos y estructura soporte vertical de puntales metálicos, amortizables en 150 usos. Incluso nervios y zunchos perimetrales de planta y huecos, alambre de atar, separadores, aplicación de líquido desmoldante y agente filmógeno, para el curado de hormigones y morteros.
Criterio de valoración económica: El precio incluye el corte, doblado y armado del acero en el área de procesamiento de armadura, en obra y el montaje en el lugar definitivo de su colocación en obra, pero no incluye los pilares.
Incluye: Replanteo del sistema de moldaje. Montaje del sistema de moldaje. Replanteo de la geometría de la planta sobre el moldaje. Colocación de armaduras con separadores homologados. Preparación del hormigón. Vaciado y compactación del hormigón. Regleado y nivelación de la capa de compresión. Curado del hormigón. Retiro del sistema de moldaje.
Criterio de medición de proyecto: Superficie medida en verdadera magnitud desde las caras exteriores de los zunchos del perímetro, según documentación gráfica de Proyecto, deduciendo los huecos de superficie mayor de 6 m².
Criterio de medición de obra: Se medirá, en verdadera magnitud, desde las caras exteriores de los zunchos del perímetro, la superficie realmente ejecutada según especificaciones de Proyecto, deduciendo los huecos de superficie mayor de 6 m².

| Código | Ud | Descripción | Rendimiento | Precio | Importe |
|---|---|---|---|---|---|
| mt08eft030a | m² | Tablero de madera tratada, de 22 mm de espesor, reforzado con varillas y perfiles. (material) | 0.044 | 28034.17 | 1233.50 |
| mt08eva030 | m² | Estructura soporte para moldaje recuperable, compuesta de: sopandas metálicas y accesorios de montaje. (material) | 0.007 | 62845.83 | 439.92 |
| mt50spa081a | Ud | Puntal metálico telescópico, de hasta 3 m de altura. (material) | 0.027 | 11862.33 | 320.28 |
| mt08cim030b | m³ | Madera de pino. (material) | 0.003 | 219036.19 | 657.11 |
| mt08var060 | kg | Puntas de acero de 20x100 mm. (material) | 0.040 | 5391.19 | 215.65 |
| mt08dba010b | l | Agente desmoldeante, a base de aceites especiales, emulsionable en agua, para moldajes metálicos, fenólicos o de madera. (material) | 0.030 | 1111.64 | 33.35 |
| mt07aco020h | Ud | Separador homologado para losas continuas. (material) | 3.000 | 59.93 | 179.79 |
| mt07aco100a | kg | Acero en barras con resaltes, A63-42H, de varios diámetros, según NCh204.Of77. (material) | 22.050 | 685.64 | 15118.36 |
| mt08var050 | kg | Alambre galvanizado para atar, de 1,30 mm de diámetro. (material) | 0.294 | 924.20 | 271.71 |
| mt08aaa010a | m³ | Agua. (material) | 0.043 | 924.20 | 39.74 |
| mt01arg000e | m³ | Arena cribada. (material) | 0.114 | 10855.37 | 1237.51 |
| mt01arg001em | m³ | Árido grueso homogeneizado, de tamaño máximo 20 mm. (material) | 0.197 | 17750.00 | 3496.75 |
| mt08cem000e | kg | Cemento gris en sacos. (material) | 73.080 | 100.67 | 7356.96 |
| mt08cur020a | l | Agente filmógeno, para el curado de hormigones y morteros. (material) | 0.150 | 962.22 | 144.33 |
| mq06hor010 | h | Concretera eléctrica con una capacidad de amasado de 160 l. (maquinaria) | 0.151 | 2262.69 | 341.67 |
| op00ciz020 |  | Cizalla para acero en barras con resaltes. | 1.000 | 0.00 | 0.00 |
| op00ata010 |  | Atadora de armadura. | 1.000 | 0.00 | 0.00 |
| op00sie020 |  | Sierra de disco fijo, para mesa de trabajo. | 1.000 | 0.00 | 0.00 |
| au00auh040 |  | Vibrador de hormigón, eléctrico. | 1.000 | 0.00 | 0.00 |
| mo044 | h | Maestro 1ª carpintero de obra gruesa. (mano de obra) | 0.568 | 9042.60 | 5136.20 |
| mo091 | h | Ayudante carpintero de obra gruesa. (mano de obra) | 0.568 | 6755.37 | 3837.05 |
| mo043 | h | Maestro 1ª enfierrador. (mano de obra) | 0.334 | 9042.60 | 3020.23 |
| mo090 | h | Ayudante enfierrador. (mano de obra) | 0.310 | 6755.37 | 2094.16 |
| mo113 | h | Jornal construcción. (mano de obra) | 0.286 | 6257.69 | 1789.70 |
| mo112 | h | Jornal especializado de construcción. (mano de obra) | 0.300 | 6361.55 | 1908.47 |
| mo045 | h | Maestro 1ª concretero. (mano de obra) | 0.060 | 9042.60 | 542.56 |
| mo092 | h | Ayudante concretero. (mano de obra) | 0.246 | 6755.37 | 1661.82 |
| % | % | Herramientas | 2 % | 51076.82 | 1021.54 |
|  |  | Costes directos |  |  | 52098.36 |
