# Muro de hormigón

- Propiedad del archivo: CYPE INGENIEROS, S.A.
- Formato: FIEBDC-3/2002
- Ámbito geográfico: Chile
- Divisa: CHL
- Costes indirectos: 3.00 %
- Gastos generales: 13.00 %
- Beneficio industrial: 6.00 %
- IVA: 19.00 %

## E Estructuras

### EH Hormigón armado

#### EHM Muros

**EHM010** m³ Muro de hormigón.
Muro de hormigón armado colocación de moldaje a dos caras, de hasta 3 m de altura, espesor 30 cm, superficie plana, realizado con hormigón H20 (20) 20/6, no expuesto a ciclos hielo-deshielo, exposición a sulfatos despreciable, sin requerimiento de permeabilidad, no expuesto a ambientes salinos, docilidad blanda, preparado en obra, con cemento grado normal, y vaciado con medios manuales, y acero A63-42H, con una cuantía aproximada de 50 kg/m³, ejecutado en condiciones complejas; instalación y retiro de sistema de moldaje con acabado para revestir, realizado con paneles metálicos modulares, amortizables en 150 usos. Incluso alambre de atar, separadores, pasamuros para paso de los tensores y líquido desmoldante, para evitar la adherencia del hormigón al moldaje.
Criterio de valoración económica: El precio incluye el corte, doblado y armado del acero en el lugar definitivo de su colocación en obra.
Incluye: Limpieza y preparación de la superficie de apoyo. Replanteo. Colocación de las armaduras con separadores homologados. Formación de juntas. Colocación de pasamuros para paso de los tensores. Limpieza y almacenamiento del moldaje. Preparación del hormigón. Vaciado y compactación del hormigón. Retiro del sistema de moldaje. Curado del hormigón. Limpieza de la superficie de coronación del muro. Reparación de defectos superficiales, si procede.
Criterio de medición de proyecto: Volumen medido sobre la sección teórica de cálculo, según documentación gráfica de Proyecto, deduciendo los huecos de superficie mayor de 2 m².
Criterio de medición de obra: Se medirá el volumen teórico ejecutado según especificaciones de Proyecto, deduciendo los huecos de superficie mayor de 2 m².

| Código | Ud | Descripción | Rendimiento | Precio | Importe |
|---|---|---|---|---|---|
| mt08eme070a | m² | Paneles metálicos modulares, para conformar moldajes muros de hormigón de hasta 3 m de altura. (material) | 0.044 | 123227.11 | 5421.99 |
| mt08eme075j | Ud | Estructura soporte de sistema de moldaje vertical, para muros de hormigón a dos caras, de hasta 3 m de altura, formada por tornapuntas metálicos para estabilización y aplomado de la superficie del moldaje. (material) | 0.044 | 169437.28 | 7455.24 |
| mt08dba010b | l | Agente desmoldeante, a base de aceites especiales, emulsionable en agua, para moldajes metálicos, fenólicos o de madera. (material) | 0.200 | 1111.64 | 222.33 |
| mt08var204 | Ud | Pasamuros de PVC para paso de los tensores del moldaje, de varios diámetros y longitudes. (material) | 2.667 | 831.79 | 2218.38 |
| mt07aco020d | Ud | Separador homologado para muros. (material) | 8.000 | 42.81 | 342.48 |
| mt07aco100a | kg | Acero en barras con resaltes, A63-42H, de varios diámetros, según NCh204.Of77. (material) | 51.000 | 685.64 | 34967.64 |
| mt08var050 | kg | Alambre galvanizado para atar, de 1,30 mm de diámetro. (material) | 0.650 | 924.20 | 600.73 |
| mt08aaa010a | m³ | Agua. (material) | 0.179 | 924.20 | 165.43 |
| mt01arg000e | m³ | Arena cribada. (material) | 0.476 | 10855.37 | 5167.16 |
| mt01arg001em | m³ | Árido grueso homogeneizado, de tamaño máximo 20 mm. (material) | 0.820 | 17750.00 | 14555.00 |
| mt08cem000e | kg | Cemento gris en sacos. (material) | 304.500 | 100.67 | 30654.02 |
| mq06hor010 | h | Concretera eléctrica con una capacidad de amasado de 160 l. (maquinaria) | 0.630 | 2262.69 | 1425.49 |
| op00ciz020 |  | Cizalla para acero en barras con resaltes. | 1.000 | 0.00 | 0.00 |
| op00ata010 |  | Atadora de armadura. | 1.000 | 0.00 | 0.00 |
| au00auh040 |  | Vibrador de hormigón, eléctrico. | 1.000 | 0.00 | 0.00 |
| mo044 | h | Maestro 1ª carpintero de obra gruesa. (mano de obra) | 1.876 | 9042.60 | 16963.92 |
| mo091 | h | Ayudante carpintero de obra gruesa. (mano de obra) | 2.046 | 6755.37 | 13821.49 |
| mo043 | h | Maestro 1ª enfierrador. (mano de obra) | 0.500 | 9042.60 | 4521.30 |
| mo090 | h | Ayudante enfierrador. (mano de obra) | 0.637 | 6755.37 | 4303.17 |
| mo113 | h | Jornal construcción. (mano de obra) | 1.194 | 6257.69 | 7471.68 |
| mo112 | h | Jornal especializado de construcción. (mano de obra) | 1.250 | 6361.55 | 7951.94 |
| mo045 | h | Maestro 1ª concretero. (mano de obra) | 0.284 | 9042.60 | 2568.10 |
| mo092 | h | Ayudante concretero. (mano de obra) | 1.137 | 6755.37 | 7680.86 |
| % | % | Herramientas | 2 % | 168478.35 | 3369.57 |
|  |  | Costes directos |  |  | 171847.92 |
