# Murete guía para pilote-pantalla (barrette)

- Propiedad del archivo: CYPE INGENIEROS, S.A.
- Formato: FIEBDC-3/2002
- Ámbito geográfico: Chile
- Divisa: CHL
- Costes indirectos: 3.00 %
- Gastos generales: 13.00 %
- Beneficio industrial: 6.00 %
- IVA: 19.00 %

## C Fundaciones

### CP Profundas

#### CPZ Pilotes-pantalla (barrettes)

**CPZ005** m Murete guía para pilote-pantalla (barrette).
Doble murete guía, para pilote-pantalla (barrette), de hormigón armado de sección 70x25 cm; realizado con hormigón H20 (20) 20/6, no expuesto a ciclos hielo-deshielo, exposición a sulfatos despreciable, sin requerimiento de permeabilidad, no expuesto a ambientes salinos, docilidad blanda, preparado en obra, con cemento grado normal, y vaciado con medios manuales, y acero A63-42H, con una cuantía aproximada de 25 kg/m; montaje y retiro del sistema de moldaje recuperable metálico a dos caras. Incluso alambre de atar, separadores y líquido desmoldante, para evitar la adherencia del hormigón al moldaje.
Criterio de valoración económica: El precio incluye el corte, doblado y armado del acero en el área de procesamiento de armadura, en obra, el montaje en el lugar definitivo de su colocación en obra, la demolición del murete guía con retroexcavadora con martillo rompedor y la carga mecánica de escombros sobre camión o contenedor.
Incluye: Replanteo y trazado de los muretes guía. Montaje del sistema de moldaje. Colocación de la armadura. Preparación del hormigón. Vaciado y compactación del hormigón. Retiro del sistema de moldaje. Regularización y limpieza superficial del paramento visto. Replanteo de la cota del fondo de la perforación, de la rasante del hormigón y de las armaduras. Demolición del elemento con retroexcavadora con martillo rompedor. Limpieza y recogida de restos. Carga mecánica de escombros sobre camión o contenedor.
Criterio de medición de proyecto: Longitud medida a ejes, según documentación gráfica de Proyecto.
Criterio de medición de obra: Se medirá, a eje de muro, la longitud realmente ejecutada según especificaciones de Proyecto.

| Código | Ud | Descripción | Rendimiento | Precio | Importe |
|---|---|---|---|---|---|
| mt08eme040 | m² | Paneles metálicos de varias dimensiones, para conformar moldajes elementos de hormigón. (material) | 0.007 | 32039.04 | 224.27 |
| mt50spa052b | m | Tablón de madera de pino, de 20x7,2 cm. (material) | 0.028 | 3894.96 | 109.06 |
| mt50spa081a | Ud | Puntal metálico telescópico, de hasta 3 m de altura. (material) | 0.018 | 11862.33 | 213.52 |
| mt08eme051a | m | Fleje de acero galvanizado, para moldaje metálico. (material) | 0.140 | 178.67 | 25.01 |
| mt08var050 | kg | Alambre galvanizado para atar, de 1,30 mm de diámetro. (material) | 0.370 | 924.20 | 341.95 |
| mt08var060 | kg | Puntas de acero de 20x100 mm. (material) | 0.140 | 5391.19 | 754.77 |
| mt08dba010b | l | Agente desmoldeante, a base de aceites especiales, emulsionable en agua, para moldajes metálicos, fenólicos o de madera. (material) | 0.042 | 1111.64 | 46.69 |
| mt07aco020a | Ud | Separador homologado para fundaciones. (material) | 3.000 | 102.74 | 308.22 |
| mt07aco100a | kg | Acero en barras con resaltes, A63-42H, de varios diámetros, según NCh204.Of77. (material) | 26.250 | 685.64 | 17998.05 |
| mt08aaa010a | m³ | Agua. (material) | 0.065 | 924.20 | 60.07 |
| mt01arg000e | m³ | Arena cribada. (material) | 0.174 | 10855.37 | 1888.83 |
| mt01arg001em | m³ | Árido grueso homogeneizado, de tamaño máximo 20 mm. (material) | 0.301 | 17750.00 | 5342.75 |
| mt08cem000e | kg | Cemento gris en sacos. (material) | 111.650 | 100.67 | 11239.81 |
| mq01exn020a | h | Retroexcavadora hidráulica sobre neumáticos, de 105 kW. (maquinaria) | 0.295 | 34046.52 | 10043.72 |
| mq01ret010 | h | Miniretrocargadora sobre neumáticos de 15 kW. (maquinaria) | 0.137 | 30079.93 | 4120.95 |
| mq06hor010 | h | Concretera eléctrica con una capacidad de amasado de 160 l. (maquinaria) | 0.295 | 2262.69 | 667.49 |
| op00ciz020 |  | Cizalla para acero en barras con resaltes. | 1.000 | 0.00 | 0.00 |
| op00ata010 |  | Atadora de armadura. | 1.000 | 0.00 | 0.00 |
| au00auh040 |  | Vibrador de hormigón, eléctrico. | 1.000 | 0.00 | 0.00 |
| mo044 | h | Maestro 1ª carpintero de obra gruesa. (mano de obra) | 0.658 | 9042.60 | 5950.03 |
| mo091 | h | Ayudante carpintero de obra gruesa. (mano de obra) | 0.877 | 6755.37 | 5924.46 |
| mo043 | h | Maestro 1ª enfierrador. (mano de obra) | 0.313 | 9042.60 | 2830.33 |
| mo090 | h | Ayudante enfierrador. (mano de obra) | 0.352 | 6755.37 | 2377.89 |
| mo045 | h | Maestro 1ª concretero. (mano de obra) | 0.042 | 9042.60 | 379.79 |
| mo092 | h | Ayudante concretero. (mano de obra) | 0.169 | 6755.37 | 1141.66 |
| mo113 | h | Jornal construcción. (mano de obra) | 0.994 | 6257.69 | 6220.14 |
| mo112 | h | Jornal especializado de construcción. (mano de obra) | 0.663 | 6361.55 | 4217.71 |
| % | % | Herramientas | 2 % | 82427.17 | 1648.54 |
|  |  | Costes directos |  |  | 84075.71 |
