# Antepecho de hormigón armado

- Propiedad del archivo: CYPE INGENIEROS, S.A.
- Formato: FIEBDC-3/2002
- Ámbito geográfico: Chile
- Divisa: CHL
- Costes indirectos: 3.00 %
- Gastos generales: 13.00 %
- Beneficio industrial: 6.00 %
- IVA: 19.00 %

## F Fachadas y tabiques

### FD Defensas

#### FDA Antepechos

**FDA006** m Antepecho de hormigón armado.
Antepecho de hormigón armado, de 1,25 m de alto y 0,2 m de ancho, realizado con hormigón H20 (20) 20/6, no expuesto a ciclos hielo-deshielo, exposición a sulfatos despreciable, sin requerimiento de permeabilidad, no expuesto a ambientes salinos, docilidad blanda, preparado en obra, con cemento grado normal, y vaciado con medios manuales, y acero A63-42H, con una cuantía aproximada de 45 kg/m, instalación y retiro de sistema de moldaje metálico en las dos caras del muro. Incluso líquido desmoldante, para evitar la adherencia del hormigón al moldaje.
Criterio de valoración económica: El precio incluye el corte, doblado y armado del acero en el lugar definitivo de su colocación en obra.
Incluye: Limpieza y preparación de la superficie de apoyo. Replanteo de la sección. Montaje del sistema de moldaje. Colocación de la armadura. Preparación del hormigón. Vaciado y compactación del hormigón. Retiro del sistema de moldaje. Curado del hormigón.
Criterio de medición de proyecto: Longitud medida a ejes, según documentación gráfica de Proyecto.
Criterio de medición de obra: Se medirá, a ejes, la longitud realmente ejecutada según especificaciones de Proyecto.

| Código | Ud | Descripción | Rendimiento | Precio | Importe |
|---|---|---|---|---|---|
| mt08eme040 | m² | Paneles metálicos de varias dimensiones, para conformar moldajes elementos de hormigón. (material) | 0.017 | 32039.04 | 544.66 |
| mt08dba010b | l | Agente desmoldeante, a base de aceites especiales, emulsionable en agua, para moldajes metálicos, fenólicos o de madera. (material) | 0.075 | 1111.64 | 83.37 |
| mt07aco020d | Ud | Separador homologado para muros. (material) | 7.000 | 42.81 | 299.67 |
| mt07aco100a | kg | Acero en barras con resaltes, A63-42H, de varios diámetros, según NCh204.Of77. (material) | 45.900 | 685.64 | 31470.88 |
| mt08var050 | kg | Alambre galvanizado para atar, de 1,30 mm de diámetro. (material) | 0.585 | 924.20 | 540.66 |
| mt08aaa010a | m³ | Agua. (material) | 0.045 | 924.20 | 41.59 |
| mt01arg000e | m³ | Arena cribada. (material) | 0.119 | 10855.37 | 1291.79 |
| mt01arg001em | m³ | Árido grueso homogeneizado, de tamaño máximo 20 mm. (material) | 0.205 | 17750.00 | 3638.75 |
| mt08cem000e | kg | Cemento gris en sacos. (material) | 76.125 | 100.67 | 7663.50 |
| mq06hor010 | h | Concretera eléctrica con una capacidad de amasado de 160 l. (maquinaria) | 0.183 | 2262.69 | 414.07 |
| op00ata010 |  | Atadora de armadura. | 1.000 | 0.00 | 0.00 |
| op00ciz020 |  | Cizalla para acero en barras con resaltes. | 1.000 | 0.00 | 0.00 |
| au00auh040 |  | Vibrador de hormigón, eléctrico. | 1.000 | 0.00 | 0.00 |
| mo044 | h | Maestro 1ª carpintero de obra gruesa. (mano de obra) | 0.812 | 9042.60 | 7342.59 |
| mo091 | h | Ayudante carpintero de obra gruesa. (mano de obra) | 0.886 | 6755.37 | 5985.26 |
| mo043 | h | Maestro 1ª enfierrador. (mano de obra) | 0.520 | 9042.60 | 4702.15 |
| mo090 | h | Ayudante enfierrador. (mano de obra) | 0.661 | 6755.37 | 4465.30 |
| mo113 | h | Jornal construcción. (mano de obra) | 0.344 | 6257.69 | 2152.65 |
| mo112 | h | Jornal especializado de construcción. (mano de obra) | 0.361 | 6361.55 | 2296.52 |
| mo045 | h | Maestro 1ª concretero. (mano de obra) | 0.082 | 9042.60 | 741.49 |
| mo092 | h | Ayudante concretero. (mano de obra) | 0.328 | 6755.37 | 2215.76 |
| % | % | Herramientas | 2 % | 75890.66 | 1517.81 |
|  |  | Costes directos |  |  | 77408.47 |
