# Bancada de hormigón

- Propiedad del archivo: CYPE INGENIEROS, S.A.
- Formato: FIEBDC-3/2002
- Ámbito geográfico: Chile
- Divisa: CHL
- Costes indirectos: 3.00 %
- Gastos generales: 13.00 %
- Beneficio industrial: 6.00 %
- IVA: 19.00 %

## H Remates y ayudas

### HB Bancadas

#### HBH De hormigón

**HBH010** Ud Bancada de hormigón.
Bancada de hormigón armado, de 150x100x16 cm, compuesta de hormigón H20 (20) 20/6, no expuesto a ciclos hielo-deshielo, exposición a sulfatos despreciable, sin requerimiento de permeabilidad, no expuesto a ambientes salinos, docilidad blanda, preparado en obra, con cemento grado normal, y vaciado con medios manuales, malla electrosoldada sin economía de borde tipo C 139 de acero AT56-50H, separación 100x100 mm y Ø longitudinal 4,2 mm, marco perimetral de perfil de acero laminado en caliente y capa separadora de geotextil no tejido.
Incluye: Replanteo y trazado de la bancada. Colocación del geotextil. Colocación y fijación del marco. Colocación de las armaduras con separadores homologados. Preparación del hormigón. Vaciado y compactación del hormigón. Regleado y nivelación de la capa de compresión. Curado del hormigón.
Criterio de medición de proyecto: Número de unidades previstas, según documentación gráfica de Proyecto.
Criterio de medición de obra: Se medirá el número de unidades realmente ejecutadas según especificaciones de Proyecto.

| Código | Ud | Descripción | Rendimiento | Precio | Importe |
|---|---|---|---|---|---|
| mt14gsa010ce | m² | Geotextil no tejido sintético, termosoldado, de polipropileno-polietileno, con una resistencia a la tracción longitudinal de 9,5 kN/m, una resistencia a la tracción transversal de 10 kN/m, una apertura de cono a la prueba de perforación dinámica según ISO 13433 inferior a 28 mm, resistencia CBR a punzonamiento 1,56 kN y una masa superficial de 125 g/m². (material) | 1.760 | 1888.77 | 3324.24 |
| mt07ala000ha | kg | Acero laminado A 572 Grado 42, en perfiles laminados en caliente, según ASTM A 572, piezas simples, para aplicaciones estructurales, acabado con imprimación antioxidante. Trabajado y montado en taller, para colocar en obra. (material) | 94.000 | 976.46 | 91787.24 |
| mt07ame110ada | m² | Malla electrosoldada sin economía de borde tipo C 139 de acero AT56-50H, separación 100x100 mm, con barras longitudinales de 4,2 mm de diámetro y barras transversales de 4,2 mm de diámetro, según NCh 218.Of77. (material) | 1.650 | 2059.65 | 3398.42 |
| mt08aaa010a | m³ | Agua. (material) | 0.045 | 924.20 | 41.59 |
| mt01arg000e | m³ | Arena cribada. (material) | 0.120 | 10855.37 | 1302.64 |
| mt01arg001em | m³ | Árido grueso homogeneizado, de tamaño máximo 20 mm. (material) | 0.206 | 17750.00 | 3656.50 |
| mt08cem000e | kg | Cemento gris en sacos. (material) | 76.560 | 100.67 | 7707.30 |
| mq06hor010 | h | Concretera eléctrica con una capacidad de amasado de 160 l. (maquinaria) | 0.184 | 2262.69 | 416.33 |
| au00auh040 |  | Vibrador de hormigón, eléctrico. | 1.000 | 0.00 | 0.00 |
| mo042 | h | Maestro 1ª estructurista. (mano de obra) | 0.349 | 9042.60 | 3155.87 |
| mo089 | h | Ayudante de estructurista. (mano de obra) | 0.349 | 6755.37 | 2357.62 |
| mo113 | h | Jornal construcción. (mano de obra) | 0.369 | 6257.69 | 2309.09 |
| mo112 | h | Jornal especializado de construcción. (mano de obra) | 0.387 | 6361.55 | 2461.92 |
| % | % | Herramientas | 2 % | 121918.76 | 2438.38 |
|  |  | Costes directos |  |  | 124357.14 |
