# Impregnación para la protección del hormigón armado frente a la corrosión

- Propiedad del archivo: CYPE Ingenieros S.A.
- Formato: FIEBDC-3/2016
- Programa: Generador de precios de la construcción. CYPE Ingenieros, S.A.
- Fecha: 31/10/2025
- Ámbito geográfico: Chile
- Divisa: CHL
- Costes indirectos: 3 %
- Gastos generales: 13 %
- Beneficio industrial: 6 %
- IVA: 19 %

## E Estructuras

### EH Hormigón armado

#### EHO Protecciones

**EHO040** m² Impregnación para la protección del hormigón armado frente a la corrosión.
Aplicación manual de dos manos de impregnación incolora inhibidora de la corrosión por migración, (rendimiento: 0,5 kg/m²), para la protección del hormigón armado frente a la corrosión.
Incluye: Limpieza de la superficie soporte. Aplicación del producto.
Criterio de medición de proyecto: Superficie medida según documentación gráfica de Proyecto.
Criterio de medición de obra: Se medirá la superficie realmente ejecutada según especificaciones de Proyecto.

| Código | Ud | Descripción | Rendimiento | Precio | Importe |
|---|---|---|---|---|---|
| mt27tsd040b | kg | Impregnación incolora inhibidora de la corrosión por migración, para la protección frente a la corrosión de elementos de hormigón armado y pretensado. (material) | 0.5 | 7809.38 | 3904.690 |
| mo020 | h | Maestro 1ª construcción. (mano de obra) | 0.21 | 8689.02 | 1824.694 |
| mo113 | h | Jornal construcción. (mano de obra) | 0.21 | 6257.69 | 1314.115 |
| % | % | Herramientas | 2 % | 7043.499 | 140.870 |
|  |  | Costes directos |  |  | 7184.369 |

Residuos:
- colocación: mt27tsd040b; factor de residuo 0.036176

## Recursos

**mt27tsd040b** kg Impregnación incolora inhibidora de la corrosión por migración
Datos técnicos: Coste energético 36.001 MJ; Emisión de CO2 1.181 kg; Código LER 17 09 04; Masa del elemento 1 kg; Volumen 0.000667 m3
Residuos:
- embalaje: re150101 Envases de papel y cartón. (componente de residuo); rendimiento 0.001 kg; Código LER 15 01 01; Masa del elemento 1 kg; Volumen 0.001333 m3
- embalaje: re170203 Plástico. (componente de residuo); rendimiento 0.023 kg; Código LER 17 02 03; Masa del elemento 1 kg; Volumen 0.001667 m3
