# Antepecho de hormigón armado

- Propiedad del archivo: CYPE Ingenieros S.A.
- Formato: FIEBDC-3/2016
- Programa: Generador de precios de la construcción. CYPE Ingenieros, S.A.
- Fecha: 31/10/2025
- Ámbito geográfico: Chile
- Divisa: CHL
- Costes indirectos: 3 %
- Gastos generales: 13 %
- Beneficio industrial: 6 %
- IVA: 19 %

## F Fachadas y tabiques

### FD Defensas

#### FDA Antepechos

**FDA006** m Antepecho de hormigón armado.
Antepecho de hormigón armado, de 1,25 m de alto y 0,2 m de ancho, realizado con hormigón H20 (20) 20/6, no expuesto a ciclos hielo-deshielo, exposición a sulfatos despreciable, sin requerimiento de permeabilidad, no expuesto a ambientes salinos, docilidad blanda, preparado en obra, con cemento grado normal, y vaciado con medios manuales, y acero A63-42H, con una cuantía aproximada de 45 kg/m, instalación y retiro de sistema de moldaje metálico en las dos caras del muro. Incluso líquido desmoldante, para evitar la adherencia del hormigón al moldaje.
Criterio de valoración económica: El precio incluye el corte, doblado y armado del acero en el lugar definitivo de su colocación en obra.
Incluye: Limpieza y preparación de la superficie de apoyo. Replanteo de la sección. Montaje del sistema de moldaje. Colocación de la armadura. Preparación del hormigón. Vaciado y compactación del hormigón. Retiro del sistema de moldaje. Curado del hormigón.
Criterio de medición de proyecto: Longitud medida a ejes, según documentación gráfica de Proyecto.
Criterio de medición de obra: Se medirá, a ejes, la longitud realmente ejecutada según especificaciones de Proyecto.

| Código | Ud | Descripción | Rendimiento | Precio | Importe |
|---|---|---|---|---|---|
| mt08eme040 | m² | Paneles metálicos de varias dimensiones, para conformar moldajes elementos de hormigón. (material) | 0.017 | 32039.04 | 544.664 |
| mt08dba010b | l | Agente desmoldeante, a base de aceites especiales, emulsionable en agua, para moldajes metálicos, fenólicos o de madera. (material) | 0.075 | 1111.64 | 83.373 |
| mt07aco020d | Ud | Separador homologado para muros. (material) | 7 | 42.81 | 299.670 |
| mt07aco100a | kg | Acero en barras con resaltes, A63-42H, de varios diámetros, según NCh204.Of77. (material) | 45.9 | 685.64 | 31470.876 |
| mt08var050 | kg | Alambre galvanizado para atar, de 1,30 mm de diámetro. (material) | 0.585 | 924.2 | 540.657 |
| mt08aaa010a | m³ | Agua. (material) | 0.045 | 924.2 | 41.589 |
| mt01arg000e | m³ | Arena cribada. (material) | 0.119 | 10855.37 | 1291.789 |
| mt01arg001em | m³ | Árido grueso homogeneizado, de tamaño máximo 20 mm. (material) | 0.205 | 17750 | 3638.750 |
| mt08cem000e | kg | Cemento gris en sacos. (material) | 76.125 | 100.67 | 7663.504 |
| mq06hor010 | h | Concretera eléctrica con una capacidad de amasado de 160 l. (maquinaria) | 0.183 | 2262.69 | 414.072 |
| mo044 | h | Maestro 1ª carpintero de obra gruesa. (mano de obra) | 0.812 | 9042.6 | 7342.591 |
| mo091 | h | Ayudante carpintero de obra gruesa. (mano de obra) | 0.886 | 6755.37 | 5985.258 |
| mo043 | h | Maestro 1ª enfierrador. (mano de obra) | 0.52 | 9042.6 | 4702.152 |
| mo090 | h | Ayudante enfierrador. (mano de obra) | 0.661 | 6755.37 | 4465.300 |
| mo113 | h | Jornal construcción. (mano de obra) | 0.344 | 6257.69 | 2152.645 |
| mo112 | h | Jornal especializado de construcción. (mano de obra) | 0.361 | 6361.55 | 2296.520 |
| mo045 | h | Maestro 1ª concretero. (mano de obra) | 0.082 | 9042.6 | 741.493 |
| mo092 | h | Ayudante concretero. (mano de obra) | 0.328 | 6755.37 | 2215.761 |
| % | % | Herramientas | 2 % | 75890.664 | 1517.813 |
|  |  | Costes directos |  |  | 77408.477 |

Residuos:
- colocación: mt08eme040 Paneles metálicos de varias dimensiones, para conformar moldajes elementos de hormigón; factor de residuo 1
- colocación: mt08dba010b Agente desmoldeante, a base de aceites especiales, emulsionable en agua, para moldajes metálicos, fenólicos o de madera; factor de residuo 0.07
- colocación: mt07aco100a Acero en barras con resaltes, A63-42H, de varios diámetros, según NCh204.Of77; factor de residuo 0.0075
- colocación: mt08var050 Alambre galvanizado para atar, de 1,30 mm de diámetro; factor de residuo 0.0038
- colocación: mt01arg000e Arena cribada; factor de residuo 0.003
- colocación: mt01arg001em Árido grueso homogeneizado, de tamaño máximo 20 mm; factor de residuo 0.00664488
- colocación: mt08cem000e Cemento gris en sacos; factor de residuo 0.0063

## Recursos

**mt08eme040** m² Paneles metálicos de varias dimensiones, para conformar moldajes elementos de hormigón
Datos técnicos: Coste energético 449.920 MJ; Emisión de CO2 18.240 kg; Código LER 17 04 05; Masa del elemento 32 kg; Volumen 0.015238 m3

**mt08dba010b** l Agente desmoldeante, a base de aceites especiales, emulsionable en agua, para moldajes metálicos, fenólicos o de madera
Datos técnicos: Coste energético 82.820 MJ; Emisión de CO2 4.477 kg; Código LER 17 09 04; Masa del elemento 0.932 kg; Volumen 0.000621 m3
Residuos:
- embalaje: re150104 Envases metálicos. (componente de residuo); rendimiento 0.042 kg; Código LER 15 01 04; Masa del elemento 1 kg; Volumen 0.001667 m3

**mt07aco020d** Ud Separador homologado para muros
Datos técnicos: Coste energético 1.117 MJ; Emisión de CO2 0.114 kg
Residuos:
- embalaje: re150101 Envases de papel y cartón. (componente de residuo); rendimiento 0.072 kg; Código LER 15 01 01; Masa del elemento 1 kg; Volumen 0.001333 m3

**mt07aco100a** kg Acero en barras con resaltes, A63-42H, de varios diámetros, según NCh204.Of77
Datos técnicos: Coste energético 12.720 MJ; Emisión de CO2 0.530 kg; Código LER 17 04 05; Masa del elemento 1 kg; Volumen 0.000476 m3

**mt08var050** kg Alambre galvanizado para atar, de 1,30 mm de diámetro
Datos técnicos: Coste energético 25.100 MJ; Emisión de CO2 2.560 kg; Código LER 17 04 05; Masa del elemento 1 kg; Volumen 0.000476 m3

**mt08aaa010a** m³ Agua
Datos técnicos: Coste energético 60.000 MJ; Emisión de CO2 30.000 kg

**mt01arg000e** m³ Arena cribada
Datos técnicos: Coste energético 146.250 MJ; Emisión de CO2 7.800 kg; Código LER 01 04 09; Masa del elemento 1950 kg; Volumen 1.21875 m3

**mt01arg001em** m³ Árido grueso homogeneizado, de tamaño máximo 20 mm
Datos técnicos: Coste energético 146.250 MJ; Emisión de CO2 7.800 kg; Código LER 01 04 08; Masa del elemento 1950 kg; Volumen 1.3 m3

**mt08cem000e** kg Cemento gris en sacos
Datos técnicos: Coste energético 4.237 MJ; Emisión de CO2 0.734 kg; Código LER 17 01 01; Masa del elemento 1 kg; Volumen 0.000667 m3
Residuos:
- embalaje: re150101 Envases de papel y cartón; rendimiento 0.014 kg
- embalaje: re170201 Madera. (componente de residuo); rendimiento 0.001 kg; Código LER 17 02 01; Masa del elemento 1 kg; Volumen 0.000909 m3
- embalaje: re170203 Plástico. (componente de residuo); rendimiento 0.003 kg; Código LER 17 02 03; Masa del elemento 1 kg; Volumen 0.001667 m3
