# Control centralizado

- Propiedad del archivo: CYPE Ingenieros S.A.
- Formato: FIEBDC-3/2016
- Programa: Generador de precios de la construcción. CYPE Ingenieros, S.A.
- Fecha: 17/05/2024
- Ámbito geográfico: Chile
- Divisa: CHL
- Costes indirectos: 3 %
- Gastos generales: 13 %
- Beneficio industrial: 6 %
- IVA: 19 %

## I Instalaciones

### IB Sistemas de climatización

#### IBP Sistema VRF (Toshiba)

**IBP530** Ud Control centralizado.
Interfaz de integración con BMS, con protocolo de comunicación KNX, para control e integración de sistema VRF en el sistema de gestión del edificio, para 16 unidades interiores de aire acondicionado conectadas a una red TCC-Link, modelo INKNXTOS016O000 "TOSHIBA".
Criterio de valoración económica: El precio no incluye la canalización ni el cableado eléctrico de alimentación.
Incluye: Replanteo. Colocación y fijación. Colocación y fijación de los accesorios. Conexionado.
Criterio de medición de proyecto: Número de unidades previstas, según documentación gráfica de Proyecto.
Criterio de medición de obra: Se medirá el número de unidades realmente ejecutadas según especificaciones de Proyecto.

| Código | Ud | Descripción | Rendimiento | Precio | Importe |
|---|---|---|---|---|---|
| mt42tsb712a | Ud | Interfaz de integración con BMS, con protocolo de comunicación KNX, para control e integración de sistema VRF en el sistema de gestión del edificio, para 16 unidades interiores de aire acondicionado conectadas a una red TCC-Link, modelo INKNXTOS016O000 "TOSHIBA". (material) | 1 | 3398128.96 | 3398128.960 |
| mo005 | h | Maestro 1ª instalador de climatización. (mano de obra) | 1.22 | 8556.75 | 10439.235 |
| mo104 | h | Ayudante instalador de climatización. (mano de obra) | 1.22 | 6212.96 | 7579.811 |
| % | % | Herramientas | 2 % | 3416148.006 | 68322.960 |
|  |  | Costes directos |  |  | 3484470.966 |
