# Equipo de aire acondicionado con unidad interior de suelo, sistema aire-aire split 1x1

- Propiedad del archivo: CYPE Ingenieros S.A.
- Formato: FIEBDC-3/2016
- Programa: Generador de precios de la construcción. CYPE Ingenieros, S.A.
- Fecha: 17/05/2024
- Ámbito geográfico: Chile
- Divisa: CHL
- Costes indirectos: 3 %
- Gastos generales: 13 %
- Beneficio industrial: 6 %
- IVA: 19 %

## I Instalaciones

### IC Calefacción, refrigeración, climatización y A.C.S.

#### ICN Unidades autónomas de climatización

**ICN022** Ud Equipo de aire acondicionado con unidad interior de suelo, sistema aire-aire split 1x1.
Equipo de aire acondicionado, sistema aire-aire split 1x1, para gas R-32, bomba de calor, alimentación monofásica (230V/50Hz), modelo Silverstone 10 "TOSHIBA", potencia frigorífica nominal 2,5 kW (temperatura de bulbo seco del aire interior 27°C, temperatura de bulbo húmedo del aire interior 19°C, temperatura de bulbo seco del aire exterior 35°C, temperatura de bulbo húmedo del aire exterior 24°C), potencia frigorífica mínima/máxima: 0,95/3,2 kW, consumo eléctrico nominal en refrigeración 0,59 kW, EER 4,24, SEER 7,2 (clase A++), potencia calorífica nominal 3,2 kW (temperatura de bulbo seco del aire interior 20°C, temperatura de bulbo seco del aire exterior 7°C, temperatura de bulbo húmedo del aire exterior 6°C), potencia calorífica mínima/máxima: 0,85/4,4 kW, consumo eléctrico nominal en calefacción 0,82 kW, COP 3,9, SCOP 4,7 (clase A++), formado por una unidad interior de suelo RAS-B10J2FVG-E, caudal de aire en refrigeración 468 m³/h, caudal de aire en calefacción 510 m³/h, presión sonora a velocidad alta/baja en refrigeración: 39/23 dBA, presión sonora a velocidad alta/baja en calefacción: 39/23 dBA, potencia sonora a velocidad alta en refrigeración 54 dBA, potencia sonora a velocidad alta en calefacción 54 dBA, dimensiones 600x700x220 mm, peso 16 kg, con filtro de aire Magic Coil, función de autolimpieza y mando a distancia inalámbrico con programador semanal RB-RXS30-E, y una unidad exterior RAS-10J2AVSG-E, con compresor tipo Single Rotary, con tecnología Inverter, caudal de aire en refrigeración 1890 m³/h, caudal de aire en calefacción 1890 m³/h, presión sonora en refrigeración 38 dBA, presión sonora en calefacción 40 dBA, potencia sonora en refrigeración 57 dBA, potencia sonora en calefacción 59 dBA, dimensiones 550x780x290 mm, peso 26 kg, diámetro de conexión de la tubería de gas 3/8", diámetro de conexión de la tubería de líquido 1/4", longitud máxima de tubería 20 m, diferencia máxima de altura entre la unidad exterior y la unidad interior 12 m. Incluso elementos antivibratorios y soportes de pared para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42tsb405a | Ud | Equipo de aire acondicionado, sistema aire-aire split 1x1, para gas R-32, bomba de calor, alimentación monofásica (230V/50Hz), modelo Silverstone 10 "TOSHIBA", potencia frigorífica nominal 2,5 kW (temperatura de bulbo seco del aire interior 27°C, temperatura de bulbo húmedo del aire interior 19°C, temperatura de bulbo seco del aire exterior 35°C, temperatura de bulbo húmedo del aire exterior 24°C), potencia frigorífica mínima/máxima: 0,95/3,2 kW, consumo eléctrico nominal en refrigeración 0,59 kW, EER 4,24, SEER 7,2 (clase A++), potencia calorífica nominal 3,2 kW (temperatura de bulbo seco del aire interior 20°C, temperatura de bulbo seco del aire exterior 7°C, temperatura de bulbo húmedo del aire exterior 6°C), potencia calorífica mínima/máxima: 0,85/4,4 kW, consumo eléctrico nominal en calefacción 0,82 kW, COP 3,9, SCOP 4,7 (clase A++), formado por una unidad interior de suelo RAS-B10J2FVG-E, caudal de aire en refrigeración 468 m³/h, caudal de aire en calefacción 510 m³/h, presión sonora a velocidad alta/baja en refrigeración: 39/23 dBA, presión sonora a velocidad alta/baja en calefacción: 39/23 dBA, potencia sonora a velocidad alta en refrigeración 54 dBA, potencia sonora a velocidad alta en calefacción 54 dBA, dimensiones 600x700x220 mm, peso 16 kg, con filtro de aire Magic Coil, función de autolimpieza y mando a distancia inalámbrico con programador semanal RB-RXS30-E, y una unidad exterior RAS-10J2AVSG-E, con compresor tipo Single Rotary, con tecnología Inverter, caudal de aire en refrigeración 1890 m³/h, caudal de aire en calefacción 1890 m³/h, presión sonora en refrigeración 38 dBA, presión sonora en calefacción 40 dBA, potencia sonora en refrigeración 57 dBA, potencia sonora en calefacción 59 dBA, dimensiones 550x780x290 mm, peso 26 kg, diámetro de conexión de la tubería de gas 3/8", diámetro de conexión de la tubería de líquido 1/4", longitud máxima de tubería 20 m, diferencia máxima de altura entre la unidad exterior y la unidad interior 12 m. (material) | 1 | 2503691.56 | 2503691.560 |
| mt42www085 | Ud | Kit de soportes de pared, formado por juego de escuadras de 50x45 cm y cuatro amortiguadores de caucho, con sus tacos, tornillos, tuercas y arandelas correspondientes. (material) | 1 | 23094.08 | 23094.080 |
| mo005 | h | Maestro 1ª instalador de climatización. (mano de obra) | 2.44 | 8556.75 | 20878.470 |
| mo104 | h | Ayudante instalador de climatización. (mano de obra) | 2.44 | 6212.96 | 15159.622 |
| % | % | Herramientas | 2 % | 2562823.732 | 51256.475 |
|  |  | Costes directos |  |  | 2614080.207 |
