# Equipo de aire acondicionado con unidad interior de techo con descarga directa, sistema aire-aire split 1x1

- Propiedad del archivo: CYPE Ingenieros S.A.
- Formato: FIEBDC-3/2016
- Programa: Generador de precios de la construcción. CYPE Ingenieros, S.A.
- Fecha: 17/05/2024
- Ámbito geográfico: Chile
- Divisa: CHL
- Costes indirectos: 3 %
- Gastos generales: 13 %
- Beneficio industrial: 6 %
- IVA: 19 %

## I Instalaciones

### IC Calefacción, refrigeración, climatización y A.C.S.

#### ICN Unidades autónomas de climatización

**ICN035** Ud Equipo de aire acondicionado con unidad interior de techo con descarga directa, sistema aire-aire split 1x1.
Equipo de aire acondicionado, sistema aire-aire split 1x1, para gas R-32, bomba de calor, alimentación monofásica (230V/50Hz), modelo Montecarlo SDI 56 "TOSHIBA", potencia frigorífica nominal 5 kW (temperatura de bulbo seco del aire interior 27°C, temperatura de bulbo húmedo del aire interior 19°C, temperatura de bulbo seco del aire exterior 35°C, temperatura de bulbo húmedo del aire exterior 24°C), potencia frigorífica mínima/máxima: 1,2/5,6 kW, consumo eléctrico nominal en refrigeración 1,37 kW, EER 3,65, SEER 6,76 (clase energética A++), potencia calorífica nominal 5,6 kW (temperatura de bulbo seco del aire interior 20°C, temperatura de bulbo seco del aire exterior 7°C, temperatura de bulbo húmedo del aire exterior 6°C), potencia calorífica mínima/máxima: 0,9/7,4 kW, consumo eléctrico nominal en calefacción 1,39 kW, COP 4,06, SCOP 4,7 (clase energética A+), formado por una unidad interior de techo con descarga directa RAV-HM561CTP-E, caudal de aire a velocidad alta/baja: 900/540 m³/h, presión sonora a velocidad alta/media/baja: 37/35/28 dBA, dimensiones 235x950x690 mm, peso 23 kg, con filtro de aire y mando a distancia inalámbrico RBC-AXU31C-E, y una unidad exterior RAV-GP561ATP-E, con compresor tipo Twin Rotary, con tecnología Inverter, caudal de aire 2250 m³/h, presión sonora en refrigeración 46 dBA, presión sonora en calefacción 48 dBA, potencia sonora en refrigeración 63 dBA, potencia sonora en calefacción 65 dBA, dimensiones 630x799x299 mm, peso 45 kg, diámetro de conexión de la tubería de gas 1/2", diámetro de conexión de la tubería de líquido 1/4", longitud máxima de tubería 50 m, diferencia máxima de altura entre la unidad exterior y la unidad interior 30 m. Incluso elementos antivibratorios y soportes de pared para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42tsb369aa | Ud | Equipo de aire acondicionado, sistema aire-aire split 1x1, para gas R-32, bomba de calor, alimentación monofásica (230V/50Hz), modelo Montecarlo SDI 56 "TOSHIBA", potencia frigorífica nominal 5 kW (temperatura de bulbo seco del aire interior 27°C, temperatura de bulbo húmedo del aire interior 19°C, temperatura de bulbo seco del aire exterior 35°C, temperatura de bulbo húmedo del aire exterior 24°C), potencia frigorífica mínima/máxima: 1,2/5,6 kW, consumo eléctrico nominal en refrigeración 1,37 kW, EER 3,65, SEER 6,76 (clase energética A++), potencia calorífica nominal 5,6 kW (temperatura de bulbo seco del aire interior 20°C, temperatura de bulbo seco del aire exterior 7°C, temperatura de bulbo húmedo del aire exterior 6°C), potencia calorífica mínima/máxima: 0,9/7,4 kW, consumo eléctrico nominal en calefacción 1,39 kW, COP 4,06, SCOP 4,7 (clase energética A+), formado por una unidad interior de techo con descarga directa RAV-HM561CTP-E, caudal de aire a velocidad alta/baja: 900/540 m³/h, presión sonora a velocidad alta/media/baja: 37/35/28 dBA, dimensiones 235x950x690 mm, peso 23 kg, con filtro de aire y mando a distancia inalámbrico RBC-AXU31C-E, y una unidad exterior RAV-GP561ATP-E, con compresor tipo Twin Rotary, con tecnología Inverter, caudal de aire 2250 m³/h, presión sonora en refrigeración 46 dBA, presión sonora en calefacción 48 dBA, potencia sonora en refrigeración 63 dBA, potencia sonora en calefacción 65 dBA, dimensiones 630x799x299 mm, peso 45 kg, diámetro de conexión de la tubería de gas 1/2", diámetro de conexión de la tubería de líquido 1/4", longitud máxima de tubería 50 m, diferencia máxima de altura entre la unidad exterior y la unidad interior 30 m. (material) | 1 | 3905221.2 | 3905221.200 |
| mt42www085 | Ud | Kit de soportes de pared, formado por juego de escuadras de 50x45 cm y cuatro amortiguadores de caucho, con sus tacos, tornillos, tuercas y arandelas correspondientes. (material) | 1 | 23094.08 | 23094.080 |
| mo005 | h | Maestro 1ª instalador de climatización. (mano de obra) | 2.44 | 8556.75 | 20878.470 |
| mo104 | h | Ayudante instalador de climatización. (mano de obra) | 2.44 | 6212.96 | 15159.622 |
| % | % | Herramientas | 2 % | 3964353.372 | 79287.067 |
|  |  | Costes directos |  |  | 4043640.439 |
