# Conjunto de llaves de paso

- Propiedad del archivo: CYPE INGENIEROS, S.A.
- Formato: FIEBDC-3/2002
- Ámbito geográfico: Chile
- Divisa: CHL
- Costes indirectos: 3.00 %
- Gastos generales: 13.00 %
- Beneficio industrial: 6.00 %
- IVA: 19.00 %

## I Instalaciones

### IF Gasfitería

#### IFI Instalación interior

**IFI007** Ud Conjunto de llaves de paso.
Conjunto de dos válvulas de corte de esfera, rectas, de 16 mm de diámetro, premontadas en caja de plástico, modelo Multiclick "UPONOR IBERIA", con soportes para montaje de la caja y manetas para las válvulas, sistema de unión Quick and Easy, S-Press y S-Press PLUS, con placa embellecedora de plástico, de 135x90x9 mm, acabado mate imitación cromo.
Incluye: Replanteo. Conexión de las válvulas a los tubos. Comprobación de su correcto funcionamiento.
Criterio de medición de proyecto: Número de unidades previstas, según documentación gráfica de Proyecto.
Criterio de medición de obra: Se medirá el número de unidades realmente ejecutadas según especificaciones de Proyecto.

| Código | Ud | Descripción | Rendimiento | Precio | Importe |
|---|---|---|---|---|---|
| mt37avu010d | Ud | Conjunto de dos válvulas de corte de esfera, rectas, de 16 mm de diámetro, premontadas en caja de plástico, modelo Multiclick "UPONOR IBERIA", con soportes para montaje de la caja y manetas para las válvulas, sistema de unión Quick and Easy, S-Press y S-Press PLUS. (material) | 1.000 | 88161.39 | 88161.39 |
| mt37avu011c | Ud | Placa embellecedora de plástico, de 135x90x9 mm, acabado mate imitación cromo, "UPONOR IBERIA", para caja Multiclick. (material) | 1.000 | 22882.27 | 22882.27 |
| mt37www010 | Ud | Material auxiliar para instalaciones de agua potable. (material) | 1.000 | 968.13 | 968.13 |
| mo008 | h | Maestro 1ª gasfitero. (mano de obra) | 0.369 | 8556.75 | 3157.44 |
| mo107 | h | Ayudante gasfitero. (mano de obra) | 0.369 | 6212.96 | 2292.58 |
| % | % | Herramientas | 2 % | 117461.81 | 2349.24 |
|  |  | Costes directos |  |  | 119811.05 |
