# Colector para calefacción por suelo radiante, para industria y sector terciario

- Propiedad del archivo: CYPE INGENIEROS, S.A.
- Formato: FIEBDC-3/2002
- Ámbito geográfico: Chile
- Divisa: CHL
- Costes indirectos: 3.00 %
- Gastos generales: 13.00 %
- Beneficio industrial: 6.00 %
- IVA: 19.00 %

## I Instalaciones

### IC Calefacción, refrigeración, climatización y A.C.S.

#### ICE Emisores por agua para calefacción y refrigeración

**ICE101** Ud Colector para calefacción por suelo radiante, para industria y sector terciario.
Colector modular, de poliamida, de 1 1/2" de diámetro, modelo Magna "UPONOR IBERIA", para 4 circuitos, conjunto de accesorios para formación de colector modular, modelo Magna K1, racores hembra de 20 mm x 3/4" eurocono, modelo Vario, curvatubos de plástico, modelo Multi, conjunto de dos válvulas de esfera para cierre del circuito del colector de 1 1/2" de diámetro, modelo Magna. Totalmente montado, conexionado y probado.
Incluye: Replanteo del emplazamiento del colector. Colocación del colector. Conexión de las tuberías al colector. Conexión del colector a la red de distribución interior o a la caldera.
Criterio de medición de proyecto: Número de unidades previstas, según documentación gráfica de Proyecto.
Criterio de medición de obra: Se medirá el número de unidades realmente ejecutadas según especificaciones de Proyecto.

| Código | Ud | Descripción | Rendimiento | Precio | Importe |
|---|---|---|---|---|---|
| mt37alu121d | Ud | Conjunto de accesorios para formación de colector modular, modelo Magna K1 de 1 1/2" de diámetro, "UPONOR IBERIA", formado por dos soportes largos de pared, dos soportes cortos de pared, dos llaves de llenado de latón, dos termómetros, un manómetro, dos tapones terminales y material de montaje, "UPONOR IBERIA". (material) | 1.000 | 176191.39 | 176191.39 |
| mt37alu125da | Ud | Colector modular, de poliamida, de 1 1/2" de diámetro, modelo Magna "UPONOR IBERIA", para 4 circuitos. (material) | 1.000 | 355245.66 | 355245.66 |
| mt37alu005t | Ud | Racor hembra de 20 mm x 3/4" eurocono, modelo Vario "UPONOR IBERIA". (material) | 8.000 | 7482.21 | 59857.68 |
| mt37alu085d | Ud | Conjunto de dos válvulas de esfera para cierre del circuito del colector de 1 1/2" de diámetro, modelo Magna "UPONOR IBERIA". (material) | 1.000 | 158108.25 | 158108.25 |
| mt37alu016g | Ud | Curvatubos de plástico, modelo Multi "UPONOR IBERIA". (material) | 8.000 | 1936.24 | 15489.92 |
| mo004 | h | Maestro 1ª calefactor. (mano de obra) | 1.981 | 8556.75 | 16950.92 |
| mo103 | h | Ayudante calefactor. (mano de obra) | 1.981 | 6212.96 | 12307.87 |
| % | % | Herramientas | 2 % | 794151.69 | 15883.03 |
|  |  | Costes directos |  |  | 810034.72 |
