# Sistema de calefacción por suelo radiante para industria y sector terciario, con capa de mortero

- Propiedad del archivo: CYPE INGENIEROS, S.A.
- Formato: FIEBDC-3/2002
- Ámbito geográfico: Chile
- Divisa: CHL
- Costes indirectos: 3.00 %
- Gastos generales: 13.00 %
- Beneficio industrial: 6.00 %
- IVA: 19.00 %

## I Instalaciones

### IC Calefacción, refrigeración, climatización y A.C.S.

#### ICE Emisores por agua para calefacción y refrigeración

**ICE140** m² Sistema de calefacción por suelo radiante para industria y sector terciario, con capa de mortero.
Sistema de calefacción por suelo radiante canaletas "UPONOR IBERIA", compuesto por canaleta adhesiva de fijación para tubo de 14 a 20 mm de diámetro, modelo Fix, banda de espuma de polietileno (PE), de 200x10 mm, modelo Magna, tubo de polietileno reticulado (PE-Xa), de 5 capas según el método UAX, con barrera de oxígeno (EVOH) y capa de protección de polietileno (PE) modificado, de 20 mm de diámetro exterior y 2 mm de espesor, modelo Comfort Pipe PLUS y mortero autonivelante, "UPONOR IBERIA", con resistencia a compresión de 20 N/mm², resistencia a flexión de 4 N/mm², de 40 mm de espesor. Totalmente montado, conexionado y probado.
Incluye: Preparación y limpieza de la superficie de apoyo. Replanteo de la instalación. Fijación del zócalo perimetral. Colocación de las canaletas de soporte de los tubos. Replanteo de la tubería. Colocación y fijación de las tuberías. Vaciado y extendido de la capa de mortero autonivelante.
Criterio de medición de proyecto: Superficie útil, medida según documentación gráfica de Proyecto.
Criterio de medición de obra: Se medirá la superficie realmente ejecutada según especificaciones de Proyecto.

| Código | Ud | Descripción | Rendimiento | Precio | Importe |
|---|---|---|---|---|---|
| mt17epu019d | m | Banda de espuma de polietileno (PE), de 200x10 mm, modelo Magna "UPONOR IBERIA". (material) | 0.600 | 4264.46 | 2558.68 |
| mt37alu025d | m | Canaleta adhesiva de fijación para tubo de 14 a 20 mm de diámetro, modelo Fix "UPONOR IBERIA", paso del tubo múltiplo de 50 cm. (material) | 1.000 | 4564.00 | 4564.00 |
| mt37tpu012z | m | Tubo de polietileno reticulado (PE-Xa), de 5 capas según el método UAX, con barrera de oxígeno (EVOH) y capa de protección de polietileno (PE) modificado, de 20 mm de diámetro exterior y 2 mm de espesor, modelo Comfort Pipe PLUS "UPONOR IBERIA", según ISO 15875-2. (material) | 6.667 | 2607.01 | 17380.94 |
| mt09mal020a | m³ | Mortero autonivelante, con resistencia a compresión de 20 N/mm², resistencia a flexión de 4 N/mm², a base de sulfato cálcico, para espesores de 2,5 a 7,0 cm, usado en nivelación de pisos. (material) | 0.040 | 156285.79 | 6251.43 |
| mt08aaa010a | m³ | Agua. (material) | 0.004 | 919.27 | 3.68 |
| mq06pym020 | h | Mezcladora-bombeadora para morteros autonivelantes. (maquinaria) | 0.058 | 6979.28 | 404.80 |
| mo004 | h | Maestro 1ª calefactor. (mano de obra) | 0.829 | 8556.75 | 7093.55 |
| mo103 | h | Ayudante calefactor. (mano de obra) | 0.829 | 6212.96 | 5150.54 |
| mo031 | h | Maestro 1ª aplicador de mortero autonivelante. (mano de obra) | 0.062 | 8327.21 | 516.29 |
| mo069 | h | Ayudante aplicador de mortero autonivelante. (mano de obra) | 0.062 | 6224.80 | 385.94 |
| % | % | Herramientas | 2 % | 44309.85 | 886.20 |
|  |  | Costes directos |  |  | 45196.05 |
