# Sistema de calefacción por suelo radiante eléctrico, en seco

- Propiedad del archivo: CYPE INGENIEROS, S.A.
- Formato: FIEBDC-3/2002
- Ámbito geográfico: Chile
- Divisa: CHL
- Costes indirectos: 3.00 %
- Gastos generales: 13.00 %
- Beneficio industrial: 6.00 %
- IVA: 19.00 %

## I Instalaciones

### IC Calefacción, refrigeración, climatización y A.C.S.

#### ICM Emisores eléctricos para calefacción

**ICM055** m² Sistema de calefacción por suelo radiante eléctrico, en seco.
Sistema de calefacción por suelo radiante eléctrico, formado por malla de acero con cable térmico, suministrada en rollo, potencia 160 W (160 W/m²), dimensiones 0,5x2 m, modelo Comfort E 160-1 "UPONOR IBERIA", alimentación monofásica a 230 V, longitud de cable frío 4 m, con tubo corrugado de protección para sonda de temperatura de suelo.
Incluye: Limpieza y preparación de la superficie soporte. Colocación del emisor. Conexionado y comprobación de su correcto funcionamiento. Vaciado y extendido de la capa de mortero.
Criterio de medición de proyecto: Superficie útil, medida según documentación gráfica de Proyecto.
Criterio de medición de obra: Se medirá la superficie realmente ejecutada según especificaciones de Proyecto.

| Código | Ud | Descripción | Rendimiento | Precio | Importe |
|---|---|---|---|---|---|
| mt38esu300ma | Ud | Malla de acero con cable térmico, suministrada en rollo, potencia 160 W (160 W/m²), dimensiones 0,5x2 m, modelo Comfort E 160-1 "UPONOR IBERIA", alimentación monofásica a 230 V, longitud de cable frío 4 m, con tubo corrugado de protección para sonda de temperatura de suelo, para sistema de calefacción por suelo radiante. (material) | 1.000 | 174819.79 | 174819.79 |
| mo004 | h | Maestro 1ª calefactor. (mano de obra) | 0.244 | 8556.75 | 2087.85 |
| mo103 | h | Ayudante calefactor. (mano de obra) | 0.244 | 6212.96 | 1515.96 |
| % | % | Herramientas | 2 % | 178423.60 | 3568.47 |
|  |  | Costes directos |  |  | 181992.07 |
