# Termostato para sistema de calefacción por techo, pared o suelo radiantes

- Propiedad del archivo: CYPE Ingenieros S.A.
- Formato: FIEBDC-3/2016
- Programa: Generador de precios de la construcción. CYPE Ingenieros, S.A.
- Fecha: 17/05/2024
- Ámbito geográfico: Chile
- Divisa: CHL
- Costes indirectos: 3 %
- Gastos generales: 13 %
- Beneficio industrial: 6 %
- IVA: 19 %

## I Instalaciones

### IC Calefacción, refrigeración, climatización y A.C.S.

#### ICM Emisores eléctricos para calefacción

**ICM058** Ud Termostato para sistema de calefacción por techo, pared o suelo radiantes.
Termostato digital programable, vía cable, modelo Set T-871F "UPONOR IBERIA", para empotrar, alimentación a 230 V, grado de protección IP30, campo de regulación de 5°C a 30°C, con sonda de temperatura de suelo.
Incluye: Conexionado eléctrico con los emisores y con la red eléctrica suministradora. Comprobación de su correcto funcionamiento.
Criterio de medición de proyecto: Número de unidades previstas, según documentación gráfica de Proyecto.
Criterio de medición de obra: Se medirá el número de unidades realmente ejecutadas según especificaciones de Proyecto.

| Código | Ud | Descripción | Rendimiento | Precio | Importe |
|---|---|---|---|---|---|
| mt38esu324d | Ud | Termostato digital programable, vía cable, modelo Set T-871F "UPONOR IBERIA", para empotrar, alimentación a 230 V, grado de protección IP30, campo de regulación de 5°C a 30°C, con sonda de temperatura de suelo. (material) | 1 | 245809.21 | 245809.210 |
| mt35aia010a | m | Tubo curvable de PVC, corrugado, de color negro, de 16 mm de diámetro nominal, para canalización empotrada en obra de albañilería (paredes y techos). Resistencia a la compresión 320 N, resistencia al impacto 1 julio, temperatura de trabajo -5°C hasta 60°C, con grado de protección IP545, no propagador de la llama. (material) | 3 | 417.14 | 1251.420 |
| mt35cun020a | m | Cable unipolar H07Z1-K (AS), siendo su tensión asignada de 450/750 V, reacción al fuego clase Cca-s1a,d1,a1 según UNE-EN 50575, con conductor multifilar de cobre clase 5 (-K) de 1,5 mm² de sección, con aislamiento de compuesto termoplástico a base de poliolefina libre de halógenos con baja emisión de humos y gases corrosivos (Z1). (material) | 9 | 463.98 | 4175.820 |
| mo004 | h | Maestro 1ª calefactor. (mano de obra) | 0.122 | 8556.75 | 1043.924 |
| mo103 | h | Ayudante calefactor. (mano de obra) | 0.122 | 6212.96 | 757.981 |
| % | % | Herramientas | 2 % | 253038.355 | 5060.767 |
|  |  | Costes directos |  |  | 258099.122 |

Residuos:
- colocación: mt35aia010a; factor de residuo 0.0275
- colocación: mt35cun020a; factor de residuo 0.0165

## Recursos

**mt35aia010a** m Tubo curvable de PVC
Datos técnicos: Coste energético 11.626 MJ; Emisión de CO2 0.577 kg; Código LER 17 02 03; Masa del elemento 0.12 kg; Volumen 0.0002 m3

**mt35cun020a** m Cable unipolar H07Z1-K (AS)
Datos técnicos: Coste energético 2.663 MJ; Emisión de CO2 0.201 kg; Código LER 17 04 11; Masa del elemento 0.02 kg; Volumen 0.000013 m3
Residuos:
- embalaje: re150101 Envases de papel y cartón. (componente de residuo); rendimiento 0.065 kg; Código LER 15 01 01; Masa del elemento 1 kg; Volumen 0.001333 m3
