# Punto de llenado

- Propiedad del archivo: CYPE Ingenieros S.A.
- Formato: FIEBDC-3/2016
- Programa: Generador de precios de la construcción. CYPE Ingenieros, S.A.
- Fecha: 04/10/2024
- Ámbito geográfico: Chile
- Divisa: CHL
- Costes indirectos: 3 %
- Gastos generales: 13 %
- Beneficio industrial: 6 %
- IVA: 19 %

## I Instalaciones

### IC Calefacción, refrigeración, climatización y A.C.S.

#### ICS Sistemas de conducción de agua

**ICS005** Ud Punto de llenado.
Punto de llenado de red de distribución de agua, para sistema de calefacción, formado por 2 m de tubo de polietileno reticulado (PE-Xa), de 5 capas según el método UAX, con barrera de oxígeno (EVOH) y capa de protección de polietileno (PE) modificado, de 16 mm de diámetro exterior y 2 mm de espesor, PN=6 atm, color blanco, modelo Comfort Pipe PLUS "UPONOR IBERIA", suministrado en rollos, colocado superficialmente, con aislamiento mediante coquilla flexible de espuma elastomérica, válvulas de corte, filtro retenedor de residuos, medidor de agua potable y válvula de retención. Incluso material auxiliar para montaje y sujeción a la obra, accesorios y piezas especiales.
Incluye: Replanteo. Colocación y fijación. Colocación del aislamiento.
Criterio de medición de proyecto: Número de unidades previstas, según documentación gráfica de Proyecto.
Criterio de medición de obra: Se medirá el número de unidades realmente ejecutadas según especificaciones de Proyecto.

| Código | Ud | Descripción | Rendimiento | Precio | Importe |
|---|---|---|---|---|---|
| mt37tpu413h | Ud | Material auxiliar para montaje y sujeción a la obra de las tuberías de polietileno reticulado (PE-Xa) con barrera de oxígeno (EVOH), modelo Comfort Pipe PLUS "UPONOR IBERIA", de 16 mm de diámetro exterior. (material) | 2 | 107.63 | 215.260 |
| mt37tpu013he | m | Tubo de polietileno reticulado (PE-Xa), de 5 capas según el método UAX, con barrera de oxígeno (EVOH) y capa de protección de polietileno (PE) modificado, de 16 mm de diámetro exterior y 2 mm de espesor, PN=6 atm, color blanco, modelo Comfort Pipe PLUS "UPONOR IBERIA", suministrado en rollos, según ISO 15875-2, con el precio incrementado el 20% en concepto de accesorios y piezas especiales. (material) | 2 | 2582.96 | 5165.920 |
| mt37sve010b | Ud | Válvula de esfera de latón niquelado para roscar de 1/2". (material) | 2 | 3446.05 | 6892.100 |
| mt37www060b | Ud | Filtro retenedor de residuos de latón, con tamiz de acero inoxidable con perforaciones de 0,4 mm de diámetro, con rosca de 1/2", para una presión máxima de trabajo de 16 bar y una temperatura máxima de 110°C. (material) | 1 | 2932.66 | 2932.660 |
| mt37cic020a | Ud | Medidor de agua potable fría, para roscar, de 1/2" de diámetro. (material) | 1 | 30866.04 | 30866.040 |
| mt37svr010a | Ud | Válvula de retención de latón para roscar de 1/2". (material) | 1 | 2995.35 | 2995.350 |
| mt17coe050bc | m | Coquilla de espuma elastomérica, de 16 mm de diámetro interior y 22,0 mm de espesor mm de espesor, a base de caucho sintético flexible, de estructura celular cerrada. (material) | 2 | 9049.2 | 18098.400 |
| mt17coe110 | l | Adhesivo para coquilla elastomérica. (material) | 0.05 | 25298.86 | 1264.943 |
| mo004 | h | Maestro 1ª calefactor. (mano de obra) | 0.516 | 8553.61 | 4413.663 |
| mo103 | h | Ayudante calefactor. (mano de obra) | 0.516 | 6210.68 | 3204.711 |
| % | % | Herramientas | 2 % | 76049.047 | 1520.981 |
|  |  | Costes directos |  |  | 77570.028 |

Residuos:
- colocación: mt37tpu013he; factor de residuo 0.0275
- colocación: mt17coe050bc; factor de residuo 0.0675535

## Recursos

**mt37tpu013he** m Tubo de polietileno reticulado (PE-Xa)
Datos técnicos: Coste energético 7.363 MJ; Emisión de CO2 0.366 kg; Código LER 17 02 03; Masa del elemento 0.076 kg; Volumen 0.000127 m3

**mt37sve010b** Ud Válvula de esfera de latón niquelado para roscar de 1/2"
Datos técnicos: Coste energético 509.569 MJ; Emisión de CO2 34.281 kg
Residuos:
- embalaje: re150101 Envases de papel y cartón. (componente de residuo); rendimiento 0.072 kg; Código LER 15 01 01; Masa del elemento 1 kg; Volumen 0.001333 m3

**mt37www060b** Ud Filtro retenedor de residuos de latón
Datos técnicos: Coste energético 320.839 MJ; Emisión de CO2 22.775 kg
Residuos:
- embalaje: re150101 Envases de papel y cartón; rendimiento 0.072 kg

**mt37svr010a** Ud Válvula de retención de latón para roscar de 1/2"
Datos técnicos: Coste energético 625.531 MJ; Emisión de CO2 42.069 kg
Residuos:
- embalaje: re150101 Envases de papel y cartón; rendimiento 0.072 kg

**mt17coe050bc** m Coquilla de espuma elastomérica
Datos técnicos: Coste energético 3.138 MJ; Emisión de CO2 0.138 kg; Código LER 17 02 03; Masa del elemento 0.0327 kg; Volumen 0.000054 m3
Residuos:
- embalaje: re170203 Plástico. (componente de residuo); rendimiento 0.002 kg; Código LER 17 02 03; Masa del elemento 1 kg; Volumen 0.001667 m3
