# Calentador de agua a gas, convencional

- Propiedad del archivo: CYPE INGENIEROS, S.A.
- Formato: FIEBDC-3/2002
- Ámbito geográfico: Chile
- Divisa: CHL
- Costes indirectos: 3.00 %
- Gastos generales: 13.00 %
- Beneficio industrial: 6.00 %
- IVA: 19.00 %

## I Instalaciones

### IC Calefacción, refrigeración, climatización y A.C.S.

#### ICA Agua caliente

**ICA030** Ud Calentador de agua a gas, convencional.
Calentador instantáneo a gas N, modelo turboMAG pro 125/1 3R H "VAILLANT", de 627x348x240 mm, con cámara de combustión estanca, baja emisión de NOx, control termostático de la temperatura, encendido electrónico a red eléctrica, sin llama piloto, y control de llama por ionización, 12 l/min, potencia útil 21,9 kW, eficiencia energética clase A, perfil de consumo L, termostato de seguridad, pantalla táctil, intercambiador de calor y cámara de combustión protegidos con Supral contra la corrosión, con kit de evacuación horizontal de humos. Incluso soporte y anclajes de fijación a paramento vertical, llave de corte de esfera, latiguillos flexibles. Totalmente montado, conexionado y probado.
Incluye: Replanteo del aparato. Fijación en paramento mediante elementos de anclaje. Colocación del aparato y accesorios. Conexionado con la red de conducción de agua. Conexión a la red eléctrica y de tierra. Colocación del ducto de evacuación de los productos de la combustión y los accesorios de ventilación. Puesta en marcha.
Criterio de medición de proyecto: Número de unidades previstas, según documentación gráfica de Proyecto.
Criterio de medición de obra: Se medirá el número de unidades realmente ejecutadas según especificaciones de Proyecto.

| Código | Ud | Descripción | Rendimiento | Precio | Importe |
|---|---|---|---|---|---|
| mt38vai252a | Ud | Calentador instantáneo a gas N, modelo turboMAG pro 125/1 3R H "VAILLANT", de 627x348x240 mm, con cámara de combustión estanca, baja emisión de NOx, control termostático de la temperatura, encendido electrónico a red eléctrica, sin llama piloto, y control de llama por ionización, 12 l/min, potencia útil 21,9 kW, eficiencia energética clase A, perfil de consumo L, termostato de seguridad, pantalla táctil, intercambiador de calor y cámara de combustión protegidos con Supral contra la corrosión, con kit de evacuación horizontal de humos. (material) | 1.000 | 894016.27 | 894016.27 |
| mt38www011 | Ud | Material auxiliar para instalaciones de A.C.S. (material) | 1.000 | 1640.92 | 1640.92 |
| mo004 | h | Maestro 1ª calefactor. (mano de obra) | 2.463 | 8556.75 | 21075.28 |
| mo103 | h | Ayudante calefactor. (mano de obra) | 2.463 | 6212.96 | 15302.52 |
| % | % | Herramientas | 2 % | 932034.99 | 18640.70 |
|  |  | Costes directos |  |  | 950675.69 |
