# Sistema de captación solar térmica para instalación individual, integrado en cubierta inclinada

- Propiedad del archivo: CYPE INGENIEROS, S.A.
- Formato: FIEBDC-3/2002
- Ámbito geográfico: Chile
- Divisa: CHL
- Costes indirectos: 3.00 %
- Gastos generales: 13.00 %
- Beneficio industrial: 6.00 %
- IVA: 19.00 %

## I Instalaciones

### IC Calefacción, refrigeración, climatización y A.C.S.

#### ICB Captación solar

**ICB007** Ud Sistema de captación solar térmica para instalación individual, integrado en cubierta inclinada.
Captador solar térmico completo, partido, modelo auroSTEP plus 1.250 MIP-V "VAILLANT", para colocación sobre colocación integrada en techo, formado por un panel VFK 145 V, en posición vertical, de 2033x1233x80 mm, superficie útil 2,35 m², rendimiento óptico 0,8, coeficiente de pérdidas primario 2,41 W/m²K y coeficiente de pérdidas secundario 0,049 W/m²K², marco de aluminio, absorbedor con tratamiento selectivo, cubierta protectora con vidrio de seguridad de 3,2 mm de espesor, interacumulador de A.C.S. de acero vitrificado VIH S1 250/4 B, eficiencia energética clase B, de 250 l, 600 mm de diámetro, 1540 mm de altura, con bomba de circulación, vaso de expansión de 18 l, centralita solar y ánodo de magnesio, tuberías y soportes para integración en techo, juego de tuberías flexibles para conexión de captador solar térmico a interacumulador de A.C.S., de 10 m de longitud, juego de racores acodados para la unión de las tuberías a el captador solar térmico, juego de racores rectos para la unión de las tuberías a el interacumulador de A.C.S., bidón de 20 l de fluido anticongelante. Incluso líquido de relleno para captador solar térmico. Totalmente montado, conexionado y probado.
Incluye: Replanteo del conjunto. Colocación de la estructura soporte. Colocación y fijación de los paneles sobre la estructura soporte. Colocación del sistema de acumulación solar. Conexionado con la red de conducción de agua. Llenado del circuito.
Criterio de medición de proyecto: Número de unidades previstas, según documentación gráfica de Proyecto.
Criterio de medición de obra: Se medirá el número de unidades realmente ejecutadas según especificaciones de Proyecto.

| Código | Ud | Descripción | Rendimiento | Precio | Importe |
|---|---|---|---|---|---|
| mt38vai211y | Ud | Captador solar térmico completo, partido, modelo auroSTEP plus 1.250 MIP-V "VAILLANT", para colocación sobre colocación integrada en techo, formado por un panel VFK 145 V, en posición vertical, de 2033x1233x80 mm, superficie útil 2,35 m², rendimiento óptico 0,8, coeficiente de pérdidas primario 2,41 W/m²K y coeficiente de pérdidas secundario 0,049 W/m²K², marco de aluminio, absorbedor con tratamiento selectivo, cubierta protectora con vidrio de seguridad de 3,2 mm de espesor, interacumulador de A.C.S. de acero vitrificado VIH S1 250/4 B, eficiencia energética clase B, de 250 l, 600 mm de diámetro, 1540 mm de altura, con bomba de circulación, vaso de expansión de 18 l, centralita solar y ánodo de magnesio, tuberías y soportes para integración en techo. (material) | 1.000 | 4068339.83 | 4068339.83 |
| mt38vai538b | Ud | Bidón de 20 l de fluido anticongelante, "VAILLANT". (material) | 1.000 | 124483.27 | 124483.27 |
| mt38vai540a | Ud | Juego de tuberías flexibles para conexión de captador solar térmico a interacumulador de A.C.S., de 10 m de longitud, "VAILLANT". (material) | 1.000 | 345158.18 | 345158.18 |
| mt38vai544a | Ud | Juego de racores acodados para la unión de las tuberías a el captador solar térmico, "VAILLANT", de 10 mm de diámetro. (material) | 1.000 | 33949.98 | 33949.98 |
| mt38vai545a | Ud | Juego de racores rectos para la unión de las tuberías a el interacumulador de A.C.S., "VAILLANT", de 10 mm de diámetro. (material) | 1.000 | 33949.98 | 33949.98 |
| mo009 | h | Maestro 1ª instalador de captadores solares. (mano de obra) | 3.410 | 8556.75 | 29178.52 |
| mo108 | h | Ayudante instalador de captadores solares. (mano de obra) | 3.410 | 6212.96 | 21186.19 |
| % | % | Herramientas | 2 % | 4656245.95 | 93124.92 |
|  |  | Costes directos |  |  | 4749370.87 |
