# Sistema de captación solar térmica para instalación individual, sobre azotea

- Propiedad del archivo: CYPE INGENIEROS, S.A.
- Formato: FIEBDC-3/2002
- Ámbito geográfico: Chile
- Divisa: CHL
- Costes indirectos: 3.00 %
- Gastos generales: 13.00 %
- Beneficio industrial: 6.00 %
- IVA: 19.00 %

## I Instalaciones

### IC Calefacción, refrigeración, climatización y A.C.S.

#### ICB Captación solar

**ICB005** Ud Sistema de captación solar térmica para instalación individual, sobre azotea.
Captador solar térmico completo, partido, modelo auroSTEP plus 1.150 MFD-H "VAILLANT", para colocación sobre azotea, formado por un panel VFK 135 D, en posición horizontal, de 1233x2033x80 mm, superficie útil 2,35 m², rendimiento óptico 0,801, coeficiente de pérdidas primario 3,76 W/m²K y coeficiente de pérdidas secundario 0,012 W/m²K², marco de aluminio, absorbedor con tratamiento selectivo, cubierta protectora con vidrio de seguridad de 3,2 mm de espesor, interacumulador de A.C.S. de acero vitrificado para drenaje automático VIH S1 150/4 B, eficiencia energética clase B, de 150 l, 600 mm de diámetro, 1065 mm de altura, con bomba de circulación, centralita solar y ánodo de magnesio, tuberías y estructura soporte para azotea, juego de tuberías flexibles para conexión de captador solar térmico a interacumulador de A.C.S., de 10 m de longitud, kit de llenado para sistema de drenaje automático, juego de racores acodados para la unión de las tuberías a el captador solar térmico, juego de racores rectos para la unión de las tuberías a el interacumulador de A.C.S., bidón de 10 l de fluido anticongelante. Incluso líquido de relleno para captador solar térmico. Totalmente montado, conexionado y probado.
Incluye: Replanteo del conjunto. Colocación de la estructura soporte. Colocación y fijación de los paneles sobre la estructura soporte. Colocación del sistema de acumulación solar. Conexionado con la red de conducción de agua. Llenado del circuito.
Criterio de medición de proyecto: Número de unidades previstas, según documentación gráfica de Proyecto.
Criterio de medición de obra: Se medirá el número de unidades realmente ejecutadas según especificaciones de Proyecto.

| Código | Ud | Descripción | Rendimiento | Precio | Importe |
|---|---|---|---|---|---|
| mt38vai205aa | Ud | Captador solar térmico completo, partido, modelo auroSTEP plus 1.150 MFD-H "VAILLANT", para colocación sobre azotea, formado por un panel VFK 135 D, en posición horizontal, de 1233x2033x80 mm, superficie útil 2,35 m², rendimiento óptico 0,801, coeficiente de pérdidas primario 3,76 W/m²K y coeficiente de pérdidas secundario 0,012 W/m²K², marco de aluminio, absorbedor con tratamiento selectivo, cubierta protectora con vidrio de seguridad de 3,2 mm de espesor, interacumulador de A.C.S. de acero vitrificado para drenaje automático VIH S1 150/4 B, eficiencia energética clase B, de 150 l, 600 mm de diámetro, 1065 mm de altura, con bomba de circulación, centralita solar y ánodo de magnesio, tuberías y estructura soporte para azotea. (material) | 1.000 | 3236565.20 | 3236565.20 |
| mt38vai538a | Ud | Bidón de 10 l de fluido anticongelante, "VAILLANT". (material) | 2.000 | 67899.97 | 135799.94 |
| mt38vai540a | Ud | Juego de tuberías flexibles para conexión de captador solar térmico a interacumulador de A.C.S., de 10 m de longitud, "VAILLANT". (material) | 1.000 | 345158.18 | 345158.18 |
| mt38vai543a | Ud | Kit de llenado para sistema de drenaje automático, "VAILLANT". (material) | 1.000 | 101849.95 | 101849.95 |
| mt38vai544a | Ud | Juego de racores acodados para la unión de las tuberías a el captador solar térmico, "VAILLANT", de 10 mm de diámetro. (material) | 1.000 | 33949.98 | 33949.98 |
| mt38vai545a | Ud | Juego de racores rectos para la unión de las tuberías a el interacumulador de A.C.S., "VAILLANT", de 10 mm de diámetro. (material) | 1.000 | 33949.98 | 33949.98 |
| mo009 | h | Maestro 1ª instalador de captadores solares. (mano de obra) | 3.410 | 8556.75 | 29178.52 |
| mo108 | h | Ayudante instalador de captadores solares. (mano de obra) | 3.410 | 6212.96 | 21186.19 |
| % | % | Herramientas | 2 % | 3937637.94 | 78752.76 |
|  |  | Costes directos |  |  | 4016390.70 |
