# Captador solar térmico para instalación colectiva, sobre cubierta inclinada

- Propiedad del archivo: CYPE INGENIEROS, S.A.
- Formato: FIEBDC-3/2002
- Ámbito geográfico: Chile
- Divisa: CHL
- Costes indirectos: 3.00 %
- Gastos generales: 13.00 %
- Beneficio industrial: 6.00 %
- IVA: 19.00 %

## I Instalaciones

### IC Calefacción, refrigeración, climatización y A.C.S.

#### ICB Captación solar

**ICB011** Ud Captador solar térmico para instalación colectiva, sobre cubierta inclinada.
Captador solar térmico formado por batería de 2 módulos, compuesto cada uno de ellos de un captador solar térmico plano, modelo auroFLOW plus VFK 135/3 VD "VAILLANT", para sistema de drenaje automático del líquido solar, formado por panel en posición vertical, de 2033x1233x80 mm, superficie útil 2,35 m², rendimiento óptico 0,814, coeficiente de pérdidas primario 2,645 W/m²K y coeficiente de pérdidas secundario 0,033 W/m²K², marco de aluminio anodizado color negro, absorbedor de aluminio y cobre con tratamiento selectivo y cubierta protectora con vidrio de seguridad de 3,2 mm de espesor, colocados sobre estructura soporte para cubierta inclinada. Incluso accesorios de montaje y fijación, conjunto de conexiones hidráulicas entre captadores solares térmicos, líquido de relleno para captador solar térmico, válvula de seguridad, purgador, válvulas de corte y demás accesorios. Totalmente montado, conexionado y probado.
Incluye: Replanteo del conjunto. Colocación de la estructura soporte. Colocación y fijación de los paneles sobre la estructura soporte. Conexionado con la red de conducción de agua. Llenado del circuito.
Criterio de medición de proyecto: Número de unidades previstas, según documentación gráfica de Proyecto.
Criterio de medición de obra: Se medirá el número de unidades realmente ejecutadas según especificaciones de Proyecto.

| Código | Ud | Descripción | Rendimiento | Precio | Importe |
|---|---|---|---|---|---|
| mt38vai215a | Ud | Captador solar térmico plano, modelo auroFLOW plus VFK 135/3 VD "VAILLANT", para sistema de drenaje automático del líquido solar, formado por panel en posición vertical, de 2033x1233x80 mm, superficie útil 2,35 m², rendimiento óptico 0,814, coeficiente de pérdidas primario 2,645 W/m²K y coeficiente de pérdidas secundario 0,033 W/m²K², marco de aluminio anodizado color negro, absorbedor de aluminio y cobre con tratamiento selectivo y cubierta protectora con vidrio de seguridad de 3,2 mm de espesor. (material) | 2.000 | 894016.27 | 1788032.54 |
| mt38vai555a | Ud | Estructura soporte de captador solar térmico de 2 paneles, sobre cubierta inclinada, "VAILLANT". (material) | 1.000 | 379108.16 | 379108.16 |
| mt38vai539c | Ud | Kit de fijación para soportes de captador solar térmico, para cubierta inclinada de teja mixta, "VAILLANT". (material) | 2.000 | 124483.27 | 248966.54 |
| mt38vai551a | Ud | Kit de conexiones hidráulicas de entrada y salida para batería de captadores solares térmicos, "VAILLANT", con sonda de temperatura. (material) | 1.000 | 169749.92 | 169749.92 |
| mt38vai552a | Ud | Kit de conexiones hidráulicas para unión de captadores solares térmicos, "VAILLANT". (material) | 1.000 | 50924.98 | 50924.98 |
| mt38csg120 | Ud | Purgador automático, especial para aplicaciones de energía solar térmica, equipado con válvula de esfera y cámara de acumulación de vapor. (material) | 1.000 | 82328.71 | 82328.71 |
| mt38csg110 | Ud | Válvula de seguridad especial para aplicaciones de energía solar térmica, para una temperatura máxima de 130°C. (material) | 1.000 | 43908.65 | 43908.65 |
| mt38vai538a | Ud | Bidón de 10 l de fluido anticongelante, "VAILLANT". (material) | 0.270 | 67899.97 | 18332.99 |
| mt37sve010d | Ud | Válvula de esfera de latón niquelado para roscar de 1". (material) | 2.000 | 8404.75 | 16809.50 |
| mo009 | h | Maestro 1ª instalador de captadores solares. (mano de obra) | 5.684 | 8556.75 | 48636.57 |
| mo108 | h | Ayudante instalador de captadores solares. (mano de obra) | 5.684 | 6212.96 | 35314.46 |
| % | % | Herramientas | 2 % | 2882113.02 | 57642.26 |
|  |  | Costes directos |  |  | 2939755.28 |
