# Equipo de aire acondicionado con unidad interior con distribución por ducto rectangular, sistema aire-aire split 1x1

- Propiedad del archivo: CYPE INGENIEROS, S.A.
- Formato: FIEBDC-3/2002
- Ámbito geográfico: Chile
- Divisa: CHL
- Costes indirectos: 3.00 %
- Gastos generales: 13.00 %
- Beneficio industrial: 6.00 %
- IVA: 19.00 %

## I Instalaciones

### IC Calefacción, refrigeración, climatización y A.C.S.

#### ICN Unidades autónomas de climatización

**ICN040** Ud Equipo de aire acondicionado con unidad interior con distribución por ducto rectangular, sistema aire-aire split 1x1.
Equipo de aire acondicionado, sistema aire-aire split 1x1, para gas R-32, bomba de calor, alimentación monofásica (230V/50Hz), modelo climaVAIR plus VAI1-100 DN "VAILLANT", potencia frigorífica nominal 10 kW, potencia frigorífica mínima/máxima: 3,2/11 kW, consumo eléctrico en refrigeración 3,2 kW, SEER 6,1 (clase A++), potencia calorífica nominal 12 kW, potencia calorífica mínima/máxima: 3/13,5 kW, consumo eléctrico en calefacción 3,4 kW, SCOP 4 (clase A+), formado por una unidad interior de techo con distribución por ducto rectangular de baja silueta VAI1-100 DNI, presión sonora mínima/máxima: 40/46 dBA, dimensiones 300x1000x700 mm, peso 41 kg, mando a distancia, y una unidad exterior VAI1-100 KDNO, con compresor tipo Inverter DC, presión disponible ajustable, presión sonora 55 dBA, dimensiones 820x940x460 mm, peso 83 kg, diámetro de conexión de la tubería de gas 5/8", diámetro de conexión de la tubería de líquido 3/8", con amortiguadores de muelles, soportes y fijaciones de las unidades interior y exterior, bomba para elevación de condensados, conexión frigorífica entre unidades, conexión eléctrica entre unidades, sujeción y protección mecánica de los tendidos de líneas con ocultación bajo canaleta registrable en zonas vistas. Accesorios: contacto, modelo VAI1KD-S4. Incluso elementos antivibratorios de suelo para apoyo de la unidad exterior y elementos para suspensión del techo para la unidad interior.
Criterio de valoración económica: El precio no incluye la canalización ni el cableado eléctrico de alimentación.
Incluye: Replanteo de las unidades. Colocación y fijación de la unidad interior. Colocación y fijación de la unidad exterior. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42vai260dv | Ud | Equipo de aire acondicionado, sistema aire-aire split 1x1, para gas R-32, bomba de calor, alimentación monofásica (230V/50Hz), modelo climaVAIR plus VAI1-100 DN "VAILLANT", potencia frigorífica nominal 10 kW, potencia frigorífica mínima/máxima: 3,2/11 kW, consumo eléctrico en refrigeración 3,2 kW, SEER 6,1 (clase A++), potencia calorífica nominal 12 kW, potencia calorífica mínima/máxima: 3/13,5 kW, consumo eléctrico en calefacción 3,4 kW, SCOP 4 (clase A+), formado por una unidad interior de techo con distribución por ducto rectangular de baja silueta VAI1-100 DNI, presión sonora mínima/máxima: 40/46 dBA, dimensiones 300x1000x700 mm, peso 41 kg, mando a distancia, y una unidad exterior VAI1-100 KDNO, con compresor tipo Inverter DC, presión disponible ajustable, presión sonora 55 dBA, dimensiones 820x940x460 mm, peso 83 kg, diámetro de conexión de la tubería de gas 5/8", diámetro de conexión de la tubería de líquido 3/8", con amortiguadores de muelles, soportes y fijaciones de las unidades interior y exterior, bomba para elevación de condensados, conexión frigorífica entre unidades, conexión eléctrica entre unidades, sujeción y protección mecánica de los tendidos de líneas con ocultación bajo canaleta registrable en zonas vistas. (material) | 1.000 | 5015936.50 | 5015936.50 |
| mt42vai008a | Ud | Contacto, modelo VAI1KD-S4 "VAILLANT", para encendido y apagado de forma remota de la unidad interior de aire acondicionado, en caja de 73x73x35 mm para empotrar. (material) | 1.000 | 42766.82 | 42766.82 |
| mt42sau900 | m | Cable bus apantallado de 2 hilos, de 0,5 mm² de sección por hilo (material) | 3.000 | 977.53 | 2932.59 |
| mt35aia090aa | m | Tubo rígido de PVC, enchufable, curvable en caliente, de color negro, de 16 mm de diámetro nominal, para canalización fija en superficie. Resistencia a la compresión 1250 N, resistencia al impacto 2 julios, temperatura de trabajo -5°C hasta 60°C, con grado de protección IP547, propiedades eléctricas: aislante, no propagador de la llama. Incluso abrazaderas, elementos de sujeción y accesorios (curvas, manguitos, tes, codos y curvas flexibles). (material) | 3.000 | 1394.10 | 4182.30 |
| mt42www090 | Ud | Kit de soportes para suspensión del techo, formado por cuatro varillas roscadas de acero galvanizado, con sus tacos, tuercas y arandelas correspondientes. (material) | 1.000 | 26881.99 | 26881.99 |
| mt42www080 | Ud | Kit de amortiguadores antivibración de suelo, formado por cuatro amortiguadores de caucho, con sus tornillos, tuercas y arandelas correspondientes. (material) | 1.000 | 9775.27 | 9775.27 |
| mo005 | h | Maestro 1ª instalador de climatización. (mano de obra) | 2.273 | 8556.75 | 19449.49 |
| mo104 | h | Ayudante instalador de climatización. (mano de obra) | 2.273 | 6212.96 | 14122.06 |
| % | % | Herramientas | 2 % | 5136047.02 | 102720.94 |
|  |  | Costes directos |  |  | 5238767.96 |
