# Grupo hidráulico con intercambiador para producción de A.C.S

- Propiedad del archivo: CYPE INGENIEROS, S.A.
- Formato: FIEBDC-3/2002
- Ámbito geográfico: Chile
- Divisa: CHL
- Costes indirectos: 3.00 %
- Gastos generales: 13.00 %
- Beneficio industrial: 6.00 %
- IVA: 19.00 %

## I Instalaciones

### IC Calefacción, refrigeración, climatización y A.C.S.

#### ICS Sistemas de conducción de agua

**ICS100** Ud Grupo hidráulico con intercambiador para producción de A.C.S.
Grupo hidráulico para producción de A.C.S., caudal 20 l/min, modelo aguaFLOW exclusive VPM 20/25 /2 W "VAILLANT", con posibilidad de instalación en la pared o en el frontal del acumulador allSTOR exclusive, y formado por intercambiador de planchas de acero inoxidable, bomba de circulación, sonda de temperatura, válvula de tres vías, purgador de aire, válvula de seguridad, central de regulación con pantalla de visualización de la producción de A.C.S., función antilegionela y aislamiento térmico de EPP, kit para instalación en pared de grupo hidráulico para producción de A.C.S. aguaFLOW exclusive. Incluso válvulas de corte, elementos de montaje y accesorios necesarios para su correcto funcionamiento.
Incluye: Replanteo. Colocación y fijación. Conexionado. Puesta en marcha.
Criterio de medición de proyecto: Número de unidades previstas, según documentación gráfica de Proyecto.
Criterio de medición de obra: Se medirá el número de unidades realmente ejecutadas según especificaciones de Proyecto.

| Código | Ud | Descripción | Rendimiento | Precio | Importe |
|---|---|---|---|---|---|
| mt38vai533a | Ud | Grupo hidráulico para producción de A.C.S., caudal 20 l/min, modelo aguaFLOW exclusive VPM 20/25 /2 W "VAILLANT", con posibilidad de instalación en la pared o en el frontal del acumulador allSTOR exclusive, y formado por intercambiador de planchas de acero inoxidable, bomba de circulación, sonda de temperatura, válvula de tres vías, purgador de aire, válvula de seguridad, central de regulación con pantalla de visualización de la producción de A.C.S., función antilegionela y aislamiento térmico de EPP. (material) | 1.000 | 2467032.22 | 2467032.22 |
| mt38vai534a | Ud | Kit para instalación en pared de grupo hidráulico para producción de A.C.S. aguaFLOW exclusive. (material) | 1.000 | 905332.93 | 905332.93 |
| mt38www011 | Ud | Material auxiliar para instalaciones de A.C.S. (material) | 1.000 | 1640.92 | 1640.92 |
| mo004 | h | Maestro 1ª calefactor. (mano de obra) | 0.796 | 8556.75 | 6811.17 |
| mo103 | h | Ayudante calefactor. (mano de obra) | 0.796 | 6212.96 | 4945.52 |
| % | % | Herramientas | 2 % | 3385762.76 | 67715.26 |
|  |  | Costes directos |  |  | 3453478.02 |
