# Control centralizado para sistema solar térmico

- Propiedad del archivo: CYPE INGENIEROS, S.A.
- Formato: FIEBDC-3/2002
- Ámbito geográfico: Chile
- Divisa: CHL
- Costes indirectos: 3.00 %
- Gastos generales: 13.00 %
- Beneficio industrial: 6.00 %
- IVA: 19.00 %

## I Instalaciones

### IC Calefacción, refrigeración, climatización y A.C.S.

#### ICX Dispositivos de control centralizado

**ICX025** Ud Control centralizado para sistema solar térmico.
Controlador solar por diferencial de temperatura, modelo auroMATIC 570 "VAILLANT", con pantalla a color, para el control de un máximo de dos campos de captadores solares térmicos o un campo de captadores solares térmicos y un segundo acumulador de A.C.S. o la calefacción de una piscina, con cubicación de la energía solar producida y cálculo de las emisiones de CO2 evitadas. Totalmente montado, conexionado y probado.
Incluye: Replanteo. Colocación y fijación de los elementos. Conexionado con la red eléctrica.
Criterio de medición de proyecto: Número de unidades previstas, según documentación gráfica de Proyecto.
Criterio de medición de obra: Se medirá el número de unidades realmente ejecutadas según especificaciones de Proyecto.

| Código | Ud | Descripción | Rendimiento | Precio | Importe |
|---|---|---|---|---|---|
| mt38vai568a | Ud | Controlador solar por diferencial de temperatura, modelo auroMATIC 570 "VAILLANT", con pantalla a color, para el control de un máximo de dos campos de captadores solares térmicos o un campo de captadores solares térmicos y un segundo acumulador de A.C.S. o la calefacción de una piscina, con cubicación de la energía solar producida y cálculo de las emisiones de CO2 evitadas. (material) | 1.000 | 430033.14 | 430033.14 |
| mo005 | h | Maestro 1ª instalador de climatización. (mano de obra) | 11.367 | 8556.75 | 97264.58 |
| mo104 | h | Ayudante instalador de climatización. (mano de obra) | 11.367 | 6212.96 | 70622.72 |
| % | % | Herramientas | 2 % | 597920.44 | 11958.41 |
|  |  | Costes directos |  |  | 609878.85 |
