# Conjunto de calderas a gas, de condensación, murales

- Propiedad del archivo: CYPE Ingenieros S.A.
- Formato: FIEBDC-3/2016
- Programa: Generador de precios de la construcción. CYPE Ingenieros, S.A.
- Fecha: 10/02/2025
- Ámbito geográfico: Chile
- Divisa: CHL
- Costes indirectos: 3 %
- Gastos generales: 13 %
- Beneficio industrial: 6 %
- IVA: 19 %

## I Instalaciones

### IC Calefacción, refrigeración, climatización y A.C.S.

#### ICG Calderas a gas

**ICG243** Ud Conjunto de calderas a gas, de condensación, murales.
Conjunto de 2 calderas en cascada, siendo cada una de ellas una caldera mural, de condensación, modelo VM 486/5-5 (H-ES) ecoTEC plus "VAILLANT", potencia útil de 7,8 a 44 kW (80/60°C), potencia para el interacumulador de A.C.S. 44,1 kW, dimensiones 720x440x405 mm, con quemador modulante de gas natural, bomba de circulación de alta eficiencia, intercambiador de acero inoxidable, sistema ADS de diagnóstico con pantalla retroiluminada, sistema AKS (Aqua Kondens System) de aprovechamiento de la energía de condensación para producir agua caliente mediante interacumulador y sistema inteligente de acumulación AIS. Regulación: control, modelo sensoCOMFORT (VRC 720); módulo para el control de una caldera adicional en cascada, modelo VR 32/3; módulo para el control de 2 circuitos adicionales de calefacción, modelo VR 70. Accesorios: kit hidráulico para cascada de 2 calderas de condensación ecoTEC plus de 48 kW de potencia cada una. Incluso pirostato y desagüe a sumidero para el vaciado de la caldera y el drenaje de la válvula de seguridad, sin incluir el ducto para evacuación de los productos de la combustión. Totalmente montado, conexionado y probado.
Incluye: Replanteo. Presentación de los elementos. Montaje de la caldera y sus accesorios. Conexionado con las redes de conducción de agua, de gas, de salubridad y eléctrica, y con el ducto de evacuación de los productos de la combustión. Puesta en marcha.
Criterio de medición de proyecto: Número de unidades previstas, según documentación gráfica de Proyecto.
Criterio de medición de obra: Se medirá el número de unidades realmente ejecutadas según especificaciones de Proyecto.

| Código | Ud | Descripción | Rendimiento | Precio | Importe |
|---|---|---|---|---|---|
| mt38vai030c | Ud | Caldera mural, de condensación, modelo VM 486/5-5 (H-ES) ecoTEC plus "VAILLANT", potencia útil de 7,8 a 44 kW (80/60°C), potencia para el interacumulador de A.C.S. 44,1 kW, dimensiones 720x440x405 mm, con quemador modulante de gas natural, bomba de circulación de alta eficiencia, intercambiador de acero inoxidable, sistema ADS de diagnóstico con pantalla retroiluminada, sistema AKS (Aqua Kondens System) de aprovechamiento de la energía de condensación para producir agua caliente mediante interacumulador y sistema inteligente de acumulación AIS. (material) | 2 | 4917268.62 | 9834537.240 |
| mt38vai507f | Ud | Kit hidráulico para cascada de 2 calderas de condensación ecoTEC plus de 48 kW de potencia cada una, "VAILLANT", formado por bastidor y pies para montaje de calderas, colectores de ida y de retorno, depósito de equilibrio para separar el circuito de generación del circuito de calefacción, tubo distribuidor de gas, llave de gas, bombas de circulación con aislamiento térmico, válvulas de seguridad, llaves de corte y abrazaderas de sujeción para los accesorios de salida de gases. (material) | 1 | 18455162.280000001 | 18455162.280 |
| mt38vai621a | Ud | Control, modelo sensoCOMFORT (VRC 720) "VAILLANT", con display digital, con programación diaria y semanal, sonda exterior para control de la temperatura, control de varios circuitos de calefacción, de calderas en cascada, de captadores solares térmicos y de unidades de ventilación, con módulos y termostatos adicionales, con posibilidad de control desde smartphone o tablet mediante la App myVAILLANT para IOS (iPhone y iPad) y Android, para instalar en la pared o en la caldera. (material) | 1 | 425177.36 | 425177.360 |
| mt38vai612a | Ud | Módulo para el control de una caldera adicional en cascada, modelo VR 32/3 "VAILLANT", con comunicación con protocolo Ebus. (material) | 1 | 147887.77 | 147887.770 |
| mt38vai611a | Ud | Módulo para el control de 2 circuitos adicionales de calefacción, modelo VR 70 "VAILLANT", con comunicación con protocolo Ebus y 2 sondas de temperatura VR 10. (material) | 1 | 326585.51 | 326585.510 |
| mt38www050 | Ud | Desagüe a sumidero, para el drenaje de la válvula de seguridad, compuesto por 1 m de tubo de acero negro de 1/2" y embudo desagüe, incluso accesorios y piezas especiales. (material) | 1 | 18485.97 | 18485.970 |
| mt38www010 | Ud | Material auxiliar para instalaciones de calefacción. (material) | 1 | 2070.42 | 2070.420 |
| mo004 | h | Maestro 1ª calefactor. (mano de obra) | 4.656 | 8929.75 | 41576.916 |
| mo103 | h | Ayudante calefactor. (mano de obra) | 4.656 | 6483.02 | 30184.941 |
| % | % | Herramientas | 2 % | 29281668.407 | 585633.368 |
|  |  | Costes directos |  |  | 29867301.775 |

## Recursos

**mt38vai030c** Ud Caldera mural, de condensación
Datos técnicos: Coste energético 7926.246 MJ; Emisión de CO2 624.291 kg
Residuos:
- embalaje: re150101 Envases de papel y cartón. (componente de residuo); rendimiento 2.505 kg; Código LER 15 01 01; Masa del elemento 1 kg; Volumen 0.001333 m3
- embalaje: re170201 Madera. (componente de residuo); rendimiento 0.647 kg; Código LER 17 02 01; Masa del elemento 1 kg; Volumen 0.000909 m3
