# Equipo de aire acondicionado con unidades interiores de pared, sistema aire-aire multi-split

- Propiedad del archivo: CYPE Ingenieros S.A.
- Formato: FIEBDC-3/2016
- Programa: Generador de precios de la construcción. CYPE Ingenieros, S.A.
- Fecha: 17/05/2024
- Ámbito geográfico: Chile
- Divisa: CHL
- Costes indirectos: 3 %
- Gastos generales: 13 %
- Beneficio industrial: 6 %
- IVA: 19 %

## I Instalaciones

### IC Calefacción, refrigeración, climatización y A.C.S.

#### ICN Unidades autónomas de climatización

**ICN021** Ud Equipo de aire acondicionado con unidades interiores de pared, sistema aire-aire multi-split.
Equipo de aire acondicionado, sistema aire-aire multi-split 2x1, para gas R-32, bomba de calor, alimentación monofásica (230V/50Hz), modelo climaVAIR plus VAM8-052W205 "VAILLANT", potencia frigorífica nominal 5,2 kW, consumo eléctrico en refrigeración 1,45 kW, SEER 6,3 (clase A++), potencia calorífica nominal 5,4 kW, consumo eléctrico en calefacción 1,3 kW, SCOP 4 (clase A+), formado por dos unidades interiores de pared VAI8-025 WMNI, con las siguientes características cada una de ellas: presión sonora mínima/máxima: 28/39 dBA, filtro purificador del aire y pantalla LCD retroiluminada, mandos a distancia inalámbricos, y una unidad exterior VAI8-050 W2NO, con compresor tipo Inverter DC, diámetro de conexión de la tubería de gas 3/8", diámetro de conexión de la tubería de líquido 1/4", con amortiguadores de muelles, soportes y fijaciones de las unidades interior y exterior, tubería de desagüe con sifón, conexión frigorífica entre unidades, conexión eléctrica entre unidades, sujeción y protección mecánica de los tendidos de líneas con ocultación bajo canaleta registrable en zonas vistas. Módulo con comunicación vía Wi-Fi para control desde smartphone o tablet, con contactos para encendido y apagado de forma remota de las unidades interiores de aire acondicionado. Incluso elementos antivibratorios de suelo para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42vai316a | Ud | Equipo de aire acondicionado, sistema aire-aire multi-split 2x1, para gas R-32, bomba de calor, alimentación monofásica (230V/50Hz), modelo climaVAIR plus VAM8-052W205 "VAILLANT", potencia frigorífica nominal 5,2 kW, consumo eléctrico en refrigeración 1,45 kW, SEER 6,3 (clase A++), potencia calorífica nominal 5,4 kW, consumo eléctrico en calefacción 1,3 kW, SCOP 4 (clase A+), formado por dos unidades interiores de pared VAI8-025 WMNI, con las siguientes características cada una de ellas: presión sonora mínima/máxima: 28/39 dBA, filtro purificador del aire y pantalla LCD retroiluminada, mandos a distancia inalámbricos, y una unidad exterior VAI8-050 W2NO, con compresor tipo Inverter DC, diámetro de conexión de la tubería de gas 3/8", diámetro de conexión de la tubería de líquido 1/4", con amortiguadores de muelles, soportes y fijaciones de las unidades interior y exterior, tubería de desagüe con sifón, conexión frigorífica entre unidades, conexión eléctrica entre unidades, sujeción y protección mecánica de los tendidos de líneas con ocultación bajo canaleta registrable en zonas vistas. (material) | 1 | 2700418.91 | 2700418.910 |
| mt42vai007a | Ud | Contacto para encendido y apagado de forma remota de la unidad interior de aire acondicionado "VAILLANT", en caja de 73x73x35 mm para empotrar. (material) | 2 | 30547.73 | 61095.460 |
| mt42vai800a | Ud | Módulo con comunicación vía Wi-Fi para control desde smartphone o tablet "VAILLANT". (material) | 2 | 61095.45 | 122190.900 |
| mt42www080 | Ud | Kit de amortiguadores antivibración de suelo, formado por cuatro amortiguadores de caucho, con sus tornillos, tuercas y arandelas correspondientes. (material) | 1 | 9775.27 | 9775.270 |
| mo005 | h | Maestro 1ª instalador de climatización. (mano de obra) | 3.41 | 8556.75 | 29178.518 |
| mo104 | h | Ayudante instalador de climatización. (mano de obra) | 3.41 | 6212.96 | 21186.194 |
| % | % | Herramientas | 2 % | 2943845.252 | 58876.905 |
|  |  | Costes directos |  |  | 3002722.157 |
