# Equipo aire-agua, bomba de calor aerotérmica, para producción de A.C.S., calefacción y refrigeración

- Propiedad del archivo: CYPE Ingenieros S.A.
- Formato: FIEBDC-3/2016
- Programa: Generador de precios de la construcción. CYPE Ingenieros, S.A.
- Fecha: 17/05/2024
- Ámbito geográfico: Chile
- Divisa: CHL
- Costes indirectos: 3 %
- Gastos generales: 13 %
- Beneficio industrial: 6 %
- IVA: 19 %

## I Instalaciones

### IC Calefacción, refrigeración, climatización y A.C.S.

#### ICV Unidades centralizadas para calefacción, refrigeración, climatización y A.C.S.

**ICV043** Ud Equipo aire-agua, bomba de calor aerotérmica, para producción de A.C.S., calefacción y refrigeración.
Equipo aire-agua, bomba de calor aerotérmica, para producción de A.C.S., calefacción y refrigeración, modelo aroTHERM plus uniTOWER 4 "VAILLANT", formado por unidad exterior VWL 45/6 230V S3, clase de eficiencia energética A+++, potencia calorífica nominal 5,5 kW (temperatura de bulbo húmedo del aire exterior 7°C, temperatura de salida del agua 35°C, salto térmico 5°C), potencia frigorífica nominal 5 kW (temperatura de bulbo seco del aire exterior 35°C, temperatura de salida del agua 18°C, salto térmico 5°C), EER 3,37, COP 4,8, potencia sonora 51 dBA, dimensiones 765x1100x450 mm, peso 114 kg, alimentación monofásica a 230 V, rango de funcionamiento de temperatura del aire exterior desde -25 hasta 46°C, producción de agua caliente desde 5°C hasta 60°C, con compresor rotativo de alto rendimiento con modulación Inverter DC, intercambiador de planchas de acero inoxidable, intercambiador externo de cobre con aleteado de alta capacidad, refrigerante R-290, sonda de temperatura exterior, batería de intercambio con ventilador modulante de alto rendimiento, revestimiento exterior anticorrosión, bomba de circulación con clase de eficiencia energética A, armario interior con interacumulador VIH QW 190/6, para producción de A.C.S. dimensiones 1880x599x693 mm, capacidad 185 l, clase de eficiencia energética en A.C.S. A, perfil de consumo XL, peso 143 kg, de acero inoxidable, con vaso de expansión de 15 l, resistencia eléctrica de apoyo con tres escalones de potencia de 2, 4 y 6 kW, válvula de 3 vías, para producción de A.C.S., válvula de seguridad y sistema de control sensoCOMFORT VRC 720f, con control de la temperatura con sonda exterior, display digital, inalámbrico, programación diaria y semanal, para control de varios circuitos de calefacción con módulos y termostatos adicionales, con control desde smartphone o tablet mediante la App myVaillant para IOS (iPhone e iPad) y Android, módulo, modelo VR 70, kit de amortiguadores antivibración de suelo, para la unidad exterior. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42vai016aa | Ud | Equipo aire-agua, bomba de calor aerotérmica, para producción de A.C.S., calefacción y refrigeración, modelo aroTHERM plus uniTOWER 4 "VAILLANT", formado por unidad exterior VWL 45/6 230V S3, clase de eficiencia energética A+++, potencia calorífica nominal 5,5 kW (temperatura de bulbo húmedo del aire exterior 7°C, temperatura de salida del agua 35°C, salto térmico 5°C), potencia frigorífica nominal 5 kW (temperatura de bulbo seco del aire exterior 35°C, temperatura de salida del agua 18°C, salto térmico 5°C), EER 3,37, COP 4,8, potencia sonora 51 dBA, dimensiones 765x1100x450 mm, peso 114 kg, alimentación monofásica a 230 V, rango de funcionamiento de temperatura del aire exterior desde -25 hasta 46°C, producción de agua caliente desde 5°C hasta 60°C, con compresor rotativo de alto rendimiento con modulación Inverter DC, intercambiador de planchas de acero inoxidable, intercambiador externo de cobre con aleteado de alta capacidad, refrigerante R-290, sonda de temperatura exterior, batería de intercambio con ventilador modulante de alto rendimiento, revestimiento exterior anticorrosión, bomba de circulación con clase de eficiencia energética A, armario interior con interacumulador VIH QW 190/6, para producción de A.C.S. dimensiones 1880x599x693 mm, capacidad 185 l, clase de eficiencia energética en A.C.S. A, perfil de consumo XL, peso 143 kg, de acero inoxidable, con vaso de expansión de 15 l, resistencia eléctrica de apoyo con tres escalones de potencia de 2, 4 y 6 kW, válvula de 3 vías, para producción de A.C.S., válvula de seguridad y sistema de control sensoCOMFORT VRC 720f, con control de la temperatura con sonda exterior, display digital, inalámbrico, programación diaria y semanal, para control de varios circuitos de calefacción con módulos y termostatos adicionales, con control desde smartphone o tablet mediante la App myVaillant para IOS (iPhone y iPad) y Android. (material) | 1 | 13868667.279999999 | 13868667.280 |
| mt38vai611a | Ud | Módulo, modelo VR 70 "VAILLANT", para el control de 2 circuitos adicionales de calefacción, con comunicación con protocolo Ebus y 2 sondas de temperatura VR 10. (material) | 1 | 294233.2 | 294233.200 |
| mt42vai027a | Ud | Kit de amortiguadores antivibración de suelo, "VAILLANT". (material) | 1 | 152738.62 | 152738.620 |
| mo005 | h | Maestro 1ª instalador de climatización. (mano de obra) | 2.387 | 8556.75 | 20424.962 |
| mo104 | h | Ayudante instalador de climatización. (mano de obra) | 2.387 | 6212.96 | 14830.336 |
| % | % | Herramientas | 2 % | 14350894.398 | 287017.888 |
|  |  | Costes directos |  |  | 14637912.286 |

## Recursos

**mt42vai016aa** Ud Equipo aire-agua
Datos técnicos: Coste energético 5022.581 MJ; Emisión de CO2 293.579 kg
Residuos:
- embalaje: re150101 Envases de papel y cartón. (componente de residuo); rendimiento 3.263 kg; Código LER 15 01 01; Masa del elemento 1 kg; Volumen 0.001333 m3
- embalaje: re170201 Madera. (componente de residuo); rendimiento 0.74 kg; Código LER 17 02 01; Masa del elemento 1 kg; Volumen 0.000909 m3
