# Vaso de expansión para circuito de calefacción

- Propiedad del archivo: CYPE INGENIEROS, S.A.
- Formato: FIEBDC-3/2002
- Ámbito geográfico: Chile
- Divisa: CHL
- Costes indirectos: 3.00 %
- Gastos generales: 13.00 %
- Beneficio industrial: 6.00 %
- IVA: 19.00 %

## I Instalaciones

### IC Calefacción, refrigeración, climatización y A.C.S.

#### ICS Sistemas de conducción de agua

**ICS040** Ud Vaso de expansión para circuito de calefacción.
Vaso de expansión, capacidad 18 l, mural, presión máxima de trabajo 10 bar, "VAILLANT", especial para aplicaciones de energía solar térmica. Incluso manómetro y elementos de montaje y conexión necesarios para su correcto funcionamiento.
Incluye: Replanteo. Colocación. Conexión a la red de distribución. Comprobación de su correcto funcionamiento.
Criterio de medición de proyecto: Número de unidades previstas, según documentación gráfica de Proyecto.
Criterio de medición de obra: Se medirá el número de unidades realmente ejecutadas según especificaciones de Proyecto.

| Código | Ud | Descripción | Rendimiento | Precio | Importe |
|---|---|---|---|---|---|
| mt38vai564a | Ud | Vaso de expansión, capacidad 18 l, mural, presión máxima de trabajo 10 bar, "VAILLANT", especial para aplicaciones de energía solar térmica. (material) | 1.000 | 101849.95 | 101849.95 |
| mt42www040 | Ud | Manómetro con baño de glicerina y diámetro de esfera de 100 mm, con toma vertical, para montaje roscado de 1/2", escala de presión de 0 a 5 bar. (material) | 1.000 | 52896.44 | 52896.44 |
| mo004 | h | Maestro 1ª calefactor. (mano de obra) | 0.922 | 8556.75 | 7889.32 |
| mo103 | h | Ayudante calefactor. (mano de obra) | 0.922 | 6212.96 | 5728.35 |
| % | % | Herramientas | 2 % | 168364.06 | 3367.28 |
|  |  | Costes directos |  |  | 171731.34 |
