# Interacumulador de intercambio doble, para producción de A.C.S

- Propiedad del archivo: CYPE INGENIEROS, S.A.
- Formato: FIEBDC-3/2002
- Ámbito geográfico: Chile
- Divisa: CHL
- Costes indirectos: 3.00 %
- Gastos generales: 13.00 %
- Beneficio industrial: 6.00 %
- IVA: 19.00 %

## I Instalaciones

### IC Calefacción, refrigeración, climatización y A.C.S.

#### ICS Sistemas de conducción de agua

**ICS055** Ud Interacumulador de intercambio doble, para producción de A.C.S.
Interacumulador de A.C.S. de acero vitrificado, 456 l, modelo auroSTOR VIH SW 500/3 BR "VAILLANT", de suelo, altura 1802 mm, diámetro 790 mm, eficiencia energética clase B, con intercambiador de dos serpentines (superficie de intercambio del primer serpentín 4,4 m², superficie de intercambio del segundo serpentín 4,4 m²), termómetro analógico, aislamiento térmico desmontable, de 70 mm de espesor. Incluso válvulas de corte, elementos de montaje y accesorios necesarios para su correcto funcionamiento.
Incluye: Replanteo. Colocación. Conexionado. Comprobación de su correcto funcionamiento.
Criterio de medición de proyecto: Número de unidades previstas, según documentación gráfica de Proyecto.
Criterio de medición de obra: Se medirá el número de unidades realmente ejecutadas según especificaciones de Proyecto.

| Código | Ud | Descripción | Rendimiento | Precio | Importe |
|---|---|---|---|---|---|
| mt38vai130d | Ud | Interacumulador de A.C.S. de acero vitrificado, 456 l, modelo auroSTOR VIH SW 500/3 BR "VAILLANT", de suelo, altura 1802 mm, diámetro 790 mm, eficiencia energética clase B, con intercambiador de dos serpentines (superficie de intercambio del primer serpentín 4,4 m², superficie de intercambio del segundo serpentín 4,4 m²), termómetro analógico, aislamiento térmico desmontable, de 70 mm de espesor. (material) | 1.000 | 4560614.61 | 4560614.61 |
| mt37sve010d | Ud | Válvula de esfera de latón niquelado para roscar de 1". (material) | 2.000 | 8404.75 | 16809.50 |
| mt37sve010c | Ud | Válvula de esfera de latón niquelado para roscar de 3/4". (material) | 4.000 | 5050.90 | 20203.60 |
| mt38www011 | Ud | Material auxiliar para instalaciones de A.C.S. (material) | 1.000 | 1640.92 | 1640.92 |
| mo004 | h | Maestro 1ª calefactor. (mano de obra) | 1.721 | 8556.75 | 14726.17 |
| mo103 | h | Ayudante calefactor. (mano de obra) | 1.721 | 6212.96 | 10692.50 |
| % | % | Herramientas | 2 % | 4624687.30 | 92493.75 |
|  |  | Costes directos |  |  | 4717181.05 |
