# Acumulador para A.C.S

- Propiedad del archivo: CYPE INGENIEROS, S.A.
- Formato: FIEBDC-3/2002
- Ámbito geográfico: Chile
- Divisa: CHL
- Costes indirectos: 3.00 %
- Gastos generales: 13.00 %
- Beneficio industrial: 6.00 %
- IVA: 19.00 %

## I Instalaciones

### IC Calefacción, refrigeración, climatización y A.C.S.

#### ICS Sistemas de conducción de agua

**ICS060** Ud Acumulador para A.C.S.
Acumulador de acero vitrificado, 5000 l, modelo uniSTOR VIH 5000 "VAILLANT", de suelo, altura 2750 mm, diámetro 1910 mm, aislamiento de espuma rígida de poliuretano inyectado en molde, libre de CFC, de 80 mm de espesor, boca lateral DN 400 y protección catódica, forro acolchado, para uso interior. Incluso válvulas de corte, elementos de montaje y accesorios necesarios para su correcto funcionamiento.
Incluye: Replanteo. Colocación. Conexionado. Comprobación de su correcto funcionamiento.
Criterio de medición de proyecto: Número de unidades previstas, según documentación gráfica de Proyecto.
Criterio de medición de obra: Se medirá el número de unidades realmente ejecutadas según especificaciones de Proyecto.

| Código | Ud | Descripción | Rendimiento | Precio | Importe |
|---|---|---|---|---|---|
| mt38vai100h | Ud | Acumulador de acero vitrificado, 5000 l, modelo uniSTOR VIH 5000 "VAILLANT", de suelo, altura 2750 mm, diámetro 1910 mm, aislamiento de espuma rígida de poliuretano inyectado en molde, libre de CFC, de 80 mm de espesor, boca lateral DN 400 y protección catódica. (material) | 1.000 | 14349526.86 | 14349526.86 |
| mt38vai530g | Ud | Forro acolchado, para uso interior, "VAILLANT", para acumulador uniSTOR de 5000 litros. (material) | 1.000 | 1137324.48 | 1137324.48 |
| mt37sve010e | Ud | Válvula de esfera de latón niquelado para roscar de 1 1/4". (material) | 2.000 | 11604.33 | 23208.66 |
| mt38www011 | Ud | Material auxiliar para instalaciones de A.C.S. (material) | 1.000 | 1640.92 | 1640.92 |
| mo004 | h | Maestro 1ª calefactor. (mano de obra) | 3.564 | 8556.75 | 30496.26 |
| mo103 | h | Ayudante calefactor. (mano de obra) | 3.564 | 6212.96 | 22142.99 |
| % | % | Herramientas | 2 % | 15564340.17 | 311286.80 |
|  |  | Costes directos |  |  | 15875626.97 |
