# Vaso de expansión para circuito de calefacción

- Propiedad del archivo: CYPE Ingenieros S.A.
- Formato: FIEBDC-3/2016
- Programa: Generador de precios de la construcción. CYPE Ingenieros, S.A.
- Fecha: 17/05/2024
- Ámbito geográfico: Chile
- Divisa: CHL
- Costes indirectos: 3 %
- Gastos generales: 13 %
- Beneficio industrial: 6 %
- IVA: 19 %

## I Instalaciones

### IC Calefacción, refrigeración, climatización y A.C.S.

#### ICS Sistemas de conducción de agua

**ICS040** Ud Vaso de expansión para circuito de calefacción.
Vaso de expansión, capacidad 50 l, de suelo, presión máxima de trabajo 10 bar, "VAILLANT", especial para aplicaciones de energía solar térmica. Incluso manómetro y elementos de montaje y conexión necesarios para su correcto funcionamiento.
Incluye: Replanteo. Colocación. Conexión a la red de distribución. Comprobación de su correcto funcionamiento.
Criterio de medición de proyecto: Número de unidades previstas, según documentación gráfica de Proyecto.
Criterio de medición de obra: Se medirá el número de unidades realmente ejecutadas según especificaciones de Proyecto.

| Código | Ud | Descripción | Rendimiento | Precio | Importe |
|---|---|---|---|---|---|
| mt38vai564d | Ud | Vaso de expansión, capacidad 50 l, de suelo, presión máxima de trabajo 10 bar, "VAILLANT", especial para aplicaciones de energía solar térmica. (material) | 1 | 271599.88 | 271599.880 |
| mt42www040 | Ud | Manómetro con baño de glicerina y diámetro de esfera de 100 mm, con toma vertical, para montaje roscado de 1/2", escala de presión de 0 a 5 bar. (material) | 1 | 52896.44 | 52896.440 |
| mo004 | h | Maestro 1ª calefactor. (mano de obra) | 1.168 | 8556.75 | 9994.284 |
| mo103 | h | Ayudante calefactor. (mano de obra) | 1.168 | 6212.96 | 7256.737 |
| % | % | Herramientas | 2 % | 341747.341 | 6834.947 |
|  |  | Costes directos |  |  | 348582.288 |

## Recursos

**mt38vai564d** Ud Vaso de expansión
Datos técnicos: Coste energético 64.701 MJ; Emisión de CO2 4.584 kg
Residuos:
- embalaje: re150101 Envases de papel y cartón. (componente de residuo); rendimiento 1.493 kg; Código LER 15 01 01; Masa del elemento 1 kg; Volumen 0.001333 m3
