# Interacumulador de intercambio doble, para producción de A.C.S

- Propiedad del archivo: CYPE Ingenieros S.A.
- Formato: FIEBDC-3/2016
- Programa: Generador de precios de la construcción. CYPE Ingenieros, S.A.
- Fecha: 17/05/2024
- Ámbito geográfico: Chile
- Divisa: CHL
- Costes indirectos: 3 %
- Gastos generales: 13 %
- Beneficio industrial: 6 %
- IVA: 19 %

## I Instalaciones

### IC Calefacción, refrigeración, climatización y A.C.S.

#### ICS Sistemas de conducción de agua

**ICS055** Ud Interacumulador de intercambio doble, para producción de A.C.S.
Interacumulador de A.C.S. de acero vitrificado, 287 l, modelo auroSTOR VIH S 300/3 BR "VAILLANT", de suelo, altura 1804 mm, diámetro 650 mm, eficiencia energética clase B, con intercambiador de dos serpentines (superficie de intercambio del primer serpentín 1,5 m², superficie de intercambio del segundo serpentín 0,8 m²), aislamiento térmico desmontable, de 75 mm de espesor. Incluso válvulas de corte, elementos de montaje y accesorios necesarios para su correcto funcionamiento.
Incluye: Replanteo. Colocación. Conexionado. Comprobación de su correcto funcionamiento.
Criterio de medición de proyecto: Número de unidades previstas, según documentación gráfica de Proyecto.
Criterio de medición de obra: Se medirá el número de unidades realmente ejecutadas según especificaciones de Proyecto.

| Código | Ud | Descripción | Rendimiento | Precio | Importe |
|---|---|---|---|---|---|
| mt38vai125a | Ud | Interacumulador de A.C.S. de acero vitrificado, 287 l, modelo auroSTOR VIH S 300/3 BR "VAILLANT", de suelo, altura 1804 mm, diámetro 650 mm, eficiencia energética clase B, con intercambiador de dos serpentines (superficie de intercambio del primer serpentín 1,5 m², superficie de intercambio del segundo serpentín 0,8 m²), aislamiento térmico desmontable, de 75 mm de espesor. (material) | 1 | 2325573.95 | 2325573.950 |
| mt37sve010d | Ud | Válvula de esfera de latón niquelado para roscar de 1". (material) | 2 | 8404.75 | 16809.500 |
| mt37sve010c | Ud | Válvula de esfera de latón niquelado para roscar de 3/4". (material) | 4 | 5050.9 | 20203.600 |
| mt38www011 | Ud | Material auxiliar para instalaciones de A.C.S. (material) | 1 | 1640.92 | 1640.920 |
| mo004 | h | Maestro 1ª calefactor. (mano de obra) | 1.475 | 8556.75 | 12621.206 |
| mo103 | h | Ayudante calefactor. (mano de obra) | 1.475 | 6212.96 | 9164.116 |
| % | % | Herramientas | 2 % | 2386013.292 | 47720.266 |
|  |  | Costes directos |  |  | 2433733.558 |

## Recursos

**mt38vai125a** Ud Interacumulador de A.C.S. de acero vitrificado
Datos técnicos: Coste energético 5807.412 MJ; Emisión de CO2 240.966 kg
Residuos:
- embalaje: re150101 Envases de papel y cartón. (componente de residuo); rendimiento 2.28 kg; Código LER 15 01 01; Masa del elemento 1 kg; Volumen 0.001333 m3
- embalaje: re170201 Madera. (componente de residuo); rendimiento 0.619 kg; Código LER 17 02 01; Masa del elemento 1 kg; Volumen 0.000909 m3

**mt37sve010d** Ud Válvula de esfera de latón niquelado para roscar de 1"
Datos técnicos: Coste energético 843.399 MJ; Emisión de CO2 56.701 kg
Residuos:
- embalaje: re150101 Envases de papel y cartón; rendimiento 0.072 kg

**mt37sve010c** Ud Válvula de esfera de latón niquelado para roscar de 3/4"
Datos técnicos: Coste energético 720.409 MJ; Emisión de CO2 48.441 kg
Residuos:
- embalaje: re150101 Envases de papel y cartón; rendimiento 0.072 kg
