# Grupo hidráulico para circuito de calefacción

- Propiedad del archivo: CYPE Ingenieros S.A.
- Formato: FIEBDC-3/2016
- Programa: Generador de precios de la construcción. CYPE Ingenieros, S.A.
- Fecha: 17/05/2024
- Ámbito geográfico: Chile
- Divisa: CHL
- Costes indirectos: 3 %
- Gastos generales: 13 %
- Beneficio industrial: 6 %
- IVA: 19 %

## I Instalaciones

### IC Calefacción, refrigeración, climatización y A.C.S.

#### ICS Sistemas de conducción de agua

**ICS110** Ud Grupo hidráulico para circuito de calefacción.
Grupo hidráulico para circuito de mezcla, "VAILLANT", con válvula mezcladora, bomba de circulación de alta eficiencia, termómetros en impulsión y en retorno, llave de corte con dispositivo antirretorno en impulsión, llave de corte en retorno, bypass, aislamiento térmico y conexiones de 1".
Incluye: Replanteo. Colocación de los componentes del grupo. Conexionado y comprobación de su correcto funcionamiento.
Criterio de medición de proyecto: Número de unidades previstas, según documentación gráfica de Proyecto.
Criterio de medición de obra: Se medirá el número de unidades realmente ejecutadas según especificaciones de Proyecto.

| Código | Ud | Descripción | Rendimiento | Precio | Importe |
|---|---|---|---|---|---|
| mt38vai705a | Ud | Grupo hidráulico para circuito de mezcla, "VAILLANT", con válvula mezcladora, bomba de circulación de alta eficiencia, termómetros en impulsión y en retorno, llave de corte con dispositivo antirretorno en impulsión, llave de corte en retorno, bypass, aislamiento térmico y conexiones de 1". (material) | 1 | 1092057.84 | 1092057.840 |
| mo011 | h | Maestro 1ª montador. (mano de obra) | 0.246 | 8556.75 | 2104.961 |
| mo080 | h | Ayudante montador. (mano de obra) | 0.246 | 6224.8 | 1531.301 |
| % | % | Herramientas | 2 % | 1095694.102 | 21913.882 |
|  |  | Costes directos |  |  | 1117607.984 |

## Recursos

**mt38vai705a** Ud Grupo hidráulico para circuito de mezcla
Datos técnicos: Coste energético 0.859 MJ; Emisión de CO2 1.352 kg
Residuos:
- embalaje: re150101 Envases de papel y cartón. (componente de residuo); rendimiento 1.59 kg; Código LER 15 01 01; Masa del elemento 1 kg; Volumen 0.001333 m3
