# Separador hidráulico

- Propiedad del archivo: CYPE Ingenieros S.A.
- Formato: FIEBDC-3/2016
- Programa: Generador de precios de la construcción. CYPE Ingenieros, S.A.
- Fecha: 17/05/2024
- Ámbito geográfico: Chile
- Divisa: CHL
- Costes indirectos: 3 %
- Gastos generales: 13 %
- Beneficio industrial: 6 %
- IVA: 19 %

## I Instalaciones

### IC Calefacción, refrigeración, climatización y A.C.S.

#### ICS Sistemas de conducción de agua

**ICS120** Ud Separador hidráulico.
Desacoplador hidráulico, para un caudal máximo de 1800 l/h, modelo WH 27 "VAILLANT", con aislamiento térmico.
Incluye: Replanteo. Colocación. Conexionado y comprobación de su correcto funcionamiento.
Criterio de medición de proyecto: Número de unidades previstas, según documentación gráfica de Proyecto.
Criterio de medición de obra: Se medirá el número de unidades realmente ejecutadas según especificaciones de Proyecto.

| Código | Ud | Descripción | Rendimiento | Precio | Importe |
|---|---|---|---|---|---|
| mt38vai700a | Ud | Desacoplador hidráulico, para un caudal máximo de 1800 l/h, modelo WH 27 "VAILLANT", con aislamiento térmico. (material) | 1 | 282916.54 | 282916.540 |
| mo011 | h | Maestro 1ª montador. (mano de obra) | 0.246 | 8556.75 | 2104.961 |
| mo080 | h | Ayudante montador. (mano de obra) | 0.246 | 6224.8 | 1531.301 |
| % | % | Herramientas | 2 % | 286552.802 | 5731.056 |
|  |  | Costes directos |  |  | 292283.858 |
